# Brainergy Hub Jülich
Angebotsaufforderung (GAEB DA XML 3.3, DA83)
Projekt: 2022-...
Währung: EUR
Erstellt mit: GXML Toolbox V3.3 R20220330, ORCA AVA 27 27.00.00, 27.03.2026

## Projekt, Leistungsumfang
Brainergy Hub Jülich GmbH

VE471 Kleinkältetechnik inkl. Kühlzellenausbau

Inhalt dieser Leistungsbeschreibung sind:

Kühlzellen in Sandwich-Paneel-Bauweise
Kleinkälte-Verbundanlage NK-/TK-Boosteranlage Kältemittel R744/CO2
Verdampfer
Kältetechnisches Zubehör
Gaswarnanlagen, Sicherheitsventilstation
Gaskühler
Kälteleitungen inkl. Dämmung, Befestigung und Brandschutzdurchführungen
zugehörige Elektroverkabelung inkl. Schaltschrank
Tauwasseranschlüsse

## Beteiligte
Auftraggeber: Brainergy Hub Jülich GmbH

Ansprechpartner: Herr Frank Drewes

## Baubeschreibung
Bauvorhaben
Auf einer Teilfläche des Interkommunalen Gewerbegebietes "Campus Merscher Höhe / Brainergy Park" beabsichtigt die Brainergy Park Jülich GmbH das Innovations- und Gründerzentrum "Brainergy Hub" sowie die dazu gehörigen Außenanlagen zu errichten.

Die Realisierung des Brainergy Parks Jülich geht auf die Initiative der drei Kommunen Jülich, Niederzier und Titz im Jahr 2016 zurück: In einem beispielhaften Zusammenschluss wurden auf die drei Kommunen entfallene Gewerbeflächen auf dem Gebiet von Jülich raumplanerisch vereint und die Brainergy Park Jülich GmbH als Träger zur Entwicklung des Gewerbegebiets gegründet. Gesellschafter des AG sind die Kommunen Jülich, Niederzier und Titz sowie der Kreis Düren. Zum jetzigen Zeitpunkt liegt das Areal, auf dem sich zuvor eine Sendeanlage der Deutschen Welle befand, nahezu vollständig brach.

Der Brainergy Park Jülich wird als Wissenschaftspark und innovatives Gewerbegebiet auf einer Fläche von ca. 52 ha am nördlichen Stadtrand von Jülich und in unmittelbarer Nachbarschaft zum Campus Jülich der Fachhochschule Aachen (FH Aachen) entstehen. Die thematischen Schwerpunkte des Parks liegen auf den Zukunftsfeldern Neue Energien (z.B. Wasserstoffwirtschaft), Digitalisierung und Bioökonomie.

Grundstückserschließung
Die bestehenden Wegeverbindungen binden das Areal für Rad- und Pkw-Verkehr in Richtung Jülicher Innenstadt zu den Ortsteilen Broich und Mersch sowie zur FH Aachen an.
In unmittelbarer Nähe zum künftigen Brainergy Park verläuft mit der Autobahn A44 die Verbindung zwischen Aachen und Düsseldorf. Mit der Autobahnauffahrt "Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen.
Im Osten und Westen werden Nebeneingänge an das Wegenetz der Freianlagen angebunden  Die Gebäudeform schafft eine Verzahnung zwischen Architektur und Natur - die Landschaft umspült den Gebäudekörper, sodass eine nahtlose Einheit zwischen dem Norden und dem Süden des Grundstücks entsteht.

Das Gebäude umfasst insgesamt 4 oberirdische Geschosse und ist in Teilbereichen für Technik- und Nebenräume eingeschossig unterkellert.
Das kreisförmige Gebäude des Brainergy Hubs wird aus einem eingeschossigen Sockel mit diversen öffentlichen und halböffentlichen Nutzungen sowie darüber 2-geschossig liegenden Büro- und Projektflächen mit geringerer Gebäudetiefe aufgebaut. Das Dachgeschoss (3.OG) beheimatet einen Eventbereich mit dazugehörigen Nebenräumen, eine Dachterrasse sowie Dach-Technikzentralen.
Die Dachflächen im 3.OG werden größtenteils extensiv begrünt. Die Dachfläche wird als geneigte Fläche mit mind. 2,0 %, geplant. Oberhalb des Dachgeschosses ist eine flächendeckende aufgeständerte Photovoltaikanlage geplant.
Das kreisrunde Gebäude hat einen Durchmesser von etwa 73.00m (Außenkante der außenliegenden Erschließungsringe).

## Abkürzungsverzeichnis
Zuständigkeiten

AG Auftraggeber (Brainergy Hub Jülich AG)
NU Nutzer
PS  Projektsteuerer
GP  Generalplaner
OÜ Objektüberwachung des AG
AN  Auftragnehmer
GU Generalunternehmer
BL Bauleitung des AG
FBL Fachbauleitung
ARGE Arbeitsgemeinschaft
SiGeKo Sicherheits- und Gesundheitskoordination
öbvS öffentlich bestellter und vereidigter Sachverständiger
PrüfS Prüfsachverständiger

Organisationen

BG Berufsgenossenschaft
LAS Landesamt für Arbeitschutz
OBB Obere Bauaufsichtsbehörde

Leistungsbeschreibung

AU Ausschreibungsunterlagen
LB Leistungsbeschreibung
WMP Werstatt- und Montageplanung
QM Qualitätsmanagement
RL  Richtlinie
IT Informations- und Datenverarbeitung
CAD Computer Aided Design
GIS Gebäudeinformationssystem
ABG allgemeine Bauartgenehmigung

Verordnungen und Richtlinien

HOAI Honorarordnung für Architekten und Ingenieure
RAB Regeln zum Arbeitsschutz auf Baustellen
BstO Baustellenordnung
BGR Berufsgenossenschaftliche Regeln für Sicherheit und Gesundheit bei
 der Arbeit
StVO Straßenverkehrsordnung
UVV Unfall Verhütungs Vorschriften

Bautechnik

BE Baustelleneinrichtung
StB Stahlbeton
WU Wasserundurchlässig
MW Mauerwerk
PRF Pfosten-Riegel Fassade
AK Außenkante
UK Unterkante
E Ebene
FB Fertigfußboden
RB Rohfußboden
FD Fertigdecke
RD Rohdecke
KT Kalendertage
WT Werktage
AT Arbeitstage
mμ Mikrometer
ESG Einscheibensicherheitsglas
VSG Verbundsicherheitsglas
SSG Structural-Silicone-Glazing (Glasverklebungsverfahren)
WLG Wärmeleitgruppe

Gebäudetechnik

TGA Technische Gebäudeausrüstung
ELA Elektroakustische Übertragungsanlagen
BMZ Brandmeldezentrale
BMA Brandmeldeanlage
EMA Einbruchmeldeanlage
EMV Elektromagnetische Verträglichkeit
ÜMA Überfall- und Geländeüberwachung
GLT Gebäudeleittechnik
H Heizung
L Lüftung
S Sanitär
K Kälte
TK Telekommunikation
LWL Lichtwellenleiter (Informationsdatenleitung)
WVU Wasserversorgungsunternehmen
TW Trinkwasser
SW Schmutzwasser
NiRo Nicht rostend

## Schnittstellen
Schnittstellen zu anderen am Bau beteilgten Unternehmen:

im Verlauf der Baumaßnahme mit allen beteiligten Unternehmen

Bereits ausgeführte Leistungen:

Rohbauarbeiten
Fassadenarbeiten
Dachabdichtungsarbeiten
Gleichzeitig laufende Bauarbeiten:

Restleistungen Rohbau
TGA-Installationen
Ausbaugewerke

Der Auftragnehmer ist verpflichtet, seine Arbeiten mit den Unternehmern der gleichzeitig laufenden Bauarbeiten so zu koordinieren, dass keine Unterbrechungen bzw. Behinderungen im Bauablauf eintreten. Daraus bedingte Erschwernisse sind in die Einheitspreise einzukalkulieren.

Durch die stellvertretend genannten Schnittstellen kann der AN nicht davon ausgehen, seine Leistung zu jeder Zeit kontinuierlich erbringen zu können.
Es ist mit zeit- und ebenenversetztem Arbeiten zu rechnen.
Es ist zudem mit einem erhöhten Koordinations- bzw. Abstimmungsaufwand durch den AN zu rechnen.

Die Aufwendungen hierfür sind mit den Einheitspreisen der Leistungspositionen abgegolten.

Im Vorfeld der Erstellung der Werks-/Montageplanung sind insbesondere die Schnittstellen zu den Gewerken Elektro, Sanitär, Lüftung, MSR und Küchentechnik frühzeitig abzustimmen, damit sämtliche benötigte Informationen in die WM-Planung einfließen und ein reibungsloser Bauablauf gewährleistet ist.

## Betrieb / Baustelleneinrichtung
Koordination:
Dem AN obliegt die Koordination seiner Leistungen mit den bauseitigen Leistungen der weiteren am Bau Beteiligten:
- Alle Abstimmungen mit der Objektüberwachung des AG hinsichtlich der erforderlichen Transporte einschl. Durchführung aller dazu notwendigen Antragstellungen, Besprechungen und Abstimmungen.
- Überprüfung und Gewährleistung aller Schnittstellen innerhalb der Leistung des AN und zu den anderen Gewerken zur Sicherstellung der gewerkeübergreifenden Gesamtfunktion.
- Überprüfung Fremdleistung:
  Bei Übernahme von Fremdleistungen ist eine Soll-Ist Kontrolle hinsichtlich korrekter Umsetzung von Planung in Bauleistung vom AN durch Eigenmessungen der Geometrie und Höhenlage zu bestätigen.
  Entsprechende Messprotokolle sind der Bauüberwachung vorzulegen.
- Teilnahme und aktive Mitwirkung an wöchentlichen Baubesprechungen bzw. nach Anforderung.
- Teilnahme und aktive Mitwirkung an täglichen Koordinations- und Sicherheitsbesprechungen mit dem SiGeKo.
- Führung eines Bautagebuchs und Übergabe von Bautagesberichten wöchentlich montags für die vorhergehende Woche.

Zugangsregelung:
Die Baustelle ist durch einen festen Bauzaun umschlossen. Auf der Baustelle gilt die Baustellenordnung.

Medienversorgung:
Bauwasser- und Baustrom -Anschlüsse werden vom AG kostenfrei zur Verfügung gestellt. Die Zuführung der Medien von den durch den AN-BE eingerichteten Entnahmestellen zu den Verbrauchsstellen und die Verteilung ist Sache des AN.
Entnahmestellen/Übergabepunkte für Baustrom und Bauwasser sind dem Baustelleneinrichtungsplan zu entnehmen.
Ein Gasanschluss steht nicht zur Verfügung.
Eine Beleuchtung der Fluchtwege wird durch den AN Baustelleneinrichtung zur Verfügung gestellt, die Arbeitsplatzbeleuchtung liegt im Verantwortungsbereich des AN.

Der AG trägt die Kosten für Energie, Wasser und Kanalgebühren für Abwasser bis zur Abnahme. Er stellt diese Ver- und Entsorgung an einem im Baustelleneinrichtungsplan benannten Übergabepunkt zur Verfügung. Telekommunikationseinrichtungen werden vom AG nicht gestellt.
Die Anbindung der Container des AN ist Sache des jeweiligen AN.

Emissionen, Erschütterungen:
Nur emissionsarme Baumaschinen und Fahrzeuge dürfen eingesetzt werden:
Nur Baufahrzeuge mit den erforderlichen Filtern zur Vermeidung von Feinstaub dürfen eingesetzt werden (Feinstaubplakette gem. Verordnung zur Kennzeichnung emissionsarmer Kraftfahrzeuge), emissionsarme Baumaschinen und Fahrzeuge sind immer vorzuziehen, alle eingesetzten Baumaschinen und Fahrzeuge müssen regelmäßig gemäß den geltenden Vorschriften gewartet werden, die nachzuweisenden Unterlagen sind in Papierform und in digitaler Form der Objektüberwachung des AG vorzulegen.

Erlaubnisscheinpflichtige Tätigkeiten:
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA):
Die Anforderungen der Baustellenordnung sind zu beachten.

Heiß-  und Feuerarbeiten:
Vor der Ausführung von Heiß- und Feuerarbeiten (z.B. Schweißen, Trennen, Schleifen etc.) muss der Verantwortliche des AN einen Erlaubnisschein erwirken.
Für derartige Leistungen sind die Regelungen der Baustellenordnung zu beachten.

Lagerung:
Die Lagerung der Baustoffe ist grundsätzlich in den dafür vorgesehenen Lagerbereichen (siehe BE-Plan) und den eigenen Containern der AN möglich. Materiallagerung innerhalb des Baufeldes sowie im Bauwerk ist jeweils mit der Objektüberwachung des AG abzustimmen.

Grundsätzlich sind alle Lagerstoffe, unabhängig vom Lagerort, zu kennzeichnen. Die Feuerwehr muss im Einsatzfall erkennen können, was gelagert wird.

Grobreinigung:
Durch den AN ist das arbeitstägliche Reinigen der durch ihn selbst verschmutzten Zufahrtswege und der durch ihn genutzten Flächen als Nebenleistung einzukalkulieren.

Schadensmeldung:
Schäden verursacht durch den AN oder Dritte sind unverzüglich der Objektüberwachung des AG zu melden und die weitere Vorgehensweise mit dieser abzustimmen.

## Ortsbesichtigung
Eine Ortsbesichtigung vor Leistungsbeginn zur Feststellung der örtlichen Gegebenheiten zur Lage, Transportwegen, Leistungsumfang etc. wird dringend empfohlen. Vor einer Ortsbesichtigung ist ein Termin zu vereinbaren.
Ein Ansprechpartner wird rechtzeitig vor Beginn bekannt gegeben.

## Planungsumlauf
Planungsumlauf Workshops und Prüffristen

Planübergaben:
Der AN verpflichtet sich, dem AG sämtliche von ihm geschuldeten Unterlagen, Nachweise, Prüfzeugnisse, Termin- und Ablaufpläne, Ausführungs-, Werk- und Montageplanung über alle Planbereiche kontinuierlich in digitaler Form zur Prüfung vorzulegen.
Die entsprechenden Ausführungsunterlagen sind spätestens 6 Wochen nach Beauftragung vollständig  mit allen Beteiligten koordiniert und abgestimmt zu übergeben.
Die Abstimmung über den genauen Umfang erfolgt  zusammen mit dem AN, AG, GP und ggf. Dritten.
In den übergebenen Planunterlagen müssen alle Änderungen aus vorangegangenen Planständen eindeutig markiert und farbig umwölkt sein. Die Einarbeitung und Umsetzung von Prüfanmerkungen muss bestätigt werden und in der Planung hervorgehoben sein. Die Abstimmung und Koordination der vorliegenden Planung mit weiteren Beteiligten muss erfolgt sein und dokumentiert übergeben werden.

Übergaben Planungsumläufe
Der AG stellt für die Kommunikation, die Verteilung und die Ablage von Dokumenten eine digitale Projektplattform bereit. Eine Dokumentation der Funktionalitäten, eine Schulung und Support wird durch den AG zur Verfügung gestellt.
Lizenzkosten entstehen nicht und werden vom AG übernommen. Durch die Anwendung wird eine Effizienzsteigerung erwartet, zusätzliche Aufwände können daher nicht angemeldet werden.
Die Übergabe aller Ausführungsunterlagen und Dokumente erfolgt über Dalux.

Freigabeumfang AG
Die Ausführungsunterlagen des AN werden vom AG auf formale Übereinstimmung mit den vertraglichen Vorgaben gesichtet. Für die Richtigkeit seiner Planungen und Planungsergebnisse bleibt der AN ungeachtet der Sichtung des AG immer allein verantwortlich.
Der AN hat keinen Anspruch auf Freigabe von Werkzeichnungen und Montageplanungen, die firmeninternen Arbeits- und Bauvorbereitungen dienen.

## SiGeKo
Ein Sicherheits- und Gesundheitsschutzplan wird erarbeitet und vor Beginn der Baumaßnahme dem AN übergeben und erläutert und zur allgemeinen Einsichtnahme ausgelegt.

Kontakt SiGeKo:
Die Kontaktdaten SiGeKo werden nach Beauftragung mitgeteilt.

Der Auftraggeber hat einen Sicherheits- und Gesundheits-Koordinator (SiGeKo) gem. BaustellV beauftragt.

Der SiGe-Koordinator übernimmt für den Auftraggeber die Überwachungsaufgaben. Die Auflagen und die Baustellenordnung des SiGe-Koordinators sind durch den Auftragnehmer und seiner Nachunternehmer zu beachten. Der AG behält sich vor, die Unterlagen entsprechend Baufortschritt zu aktualisieren bzw. fortschreiben zu lassen.

Die Verpflichtungen des Auftragnehmers gem. NBauO  § 55 Bauleiterin und Bauleiter bleiben hiervon ausdrücklich unberührt und entlasten nicht von der Verpflichtung des Auftragnehmers.

Der SiGeKO hat einen Sicherheits- und Gesundheitsschutzplan (SIGEKO-PLAN) sowie Unterlagen für spätere Arbeiten erstellt (s. Anlagen).
Während der gesamten Bauzeit werden durch den SiGeKo Begehungen unangekündigt bzw. im ein- bis zweiwöchigen Rhythmus durchgeführt und protokolliert. Auf besondere Anforderung hat der AN an der Begehung mit einem auskunftsfähigen, deutschsprachigen Mitarbeiter teilzunehmen.
In regelmäßigen Abständen werden Begehungen mit der BGBau und der Gewerbeaufsicht durchgeführt. Der AN verpflichtet sich, Beanstandungen und sicherheitstechnische Mängel unverzüglich zu beseitigen.
Mängel, welche dem AN in Protokollen mitgeteilt werden, sind der AG-Objektüberwachung und dem Sigeko innerhalb von 3 Kalendertagen schriftlich (mit Mailantwort) abzumelden.
Während der Ausführung informiert der AN eigenverantwortlich den SiGeKo unverzüglich in Schriftform, wenn erhaltene Änderungen und / oder Gegebenheiten Auswirkung auf den SiGe-Plan haben (dieser wird vor Baubeginn dem AN zur Verfügung gestellt), damit dieser angepasst werden kann.

## ZTV - Übergeordnet
Bauleitung des AN
Im Zuge der Erstellung der Baustelleneinrichtung muss auf der Baustelle stets eine erfahrene Aufsichtsperson des Auftragnehmers anwesend sein und als Gesprächspartner für den Auftraggeber / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbindliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Abnahmebegehung
Die Mitwirkung und Teilnahme bei der Abnahme ist für den AN verpflichtend.

Stellplätze
Parken und Halten auf der Baustelle sind dem Baustelleneinrichtungsplan zu entnehmen.
Es ist zu gewährleisten, dass Feuerwehr- und Rettungsfahrzeuge jederzeit ungehindert auf die Baustelle und alle Bereiche der BE fahren können.

Sauberkeit auf der Baustelle
Es wird auf die Notwendigkeit der absoluten Sauberkeit des Baustellenbereich hingewiesen, die nach Abschluss eines jeden Arbeitstages gegeben sein muss. Der AG behält sich vor notwendige Nachbesserungen in Bezug auf die Sauberkeit des Baustellenbereiches selbst auszuführen. Die Aufwendungen hierfür werden dem AN nachgewiesen und in Rechnung gestellt.

Baugelände
Vor Einrichten der Baustelle ist vom Auftragnehmer der Zustand der an das Baugrundfeld grenzenden Gehweg- und Fahrbahnbefestigungen sowie der angrenzenden Grundstücksflächen in Anwesenheit der AG- Bauleitung festzustellen.
Zufahrt
Zufahrtsmöglichkeiten zum Grundstück bzw. zur Baustelle bestehen über die Maria-Telkes-Str., die Baustellenausfahrt erfolgt gemäß BE-Plan über die Marie-Curie-Str.

Transportwege, Transporte und Transportzeiten
An- und Abtransporte erfolgen über die Baustelleneinfahrt in der Maria-Telkes Str. und die Baustellenausfahrt in der Marie-Curie Straße. Die Baustellenöffnungszeiten werden über die Baustellenordnung kommuniziert.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX.
Alle daraus resultierenden Aufwendungen sind einzukalkulieren und mit den angebotenen Einheitspreisen abgegolten.

Dokumentation
Die Dokumentation ist parallel zur Ausführung der Bauleistung zu erstellen und fortzuschreiben.
Bis spätestens 18 Werktage vor Abnahme der Bauleistung ist die Bestandsdokumentation komplett vom Auftragnehmer an die AG-Objektüberwachung zu übergeben.
Erstellung gem. Den Vorgaben der in der Anlage
befindlichen Dokumente: 3086_08_50528_BHJ_Betrieb_Dokumentation_Anforderungen.pdf

## ZTV - Kleinkältetechnik inkl. Kühlzellenausbau
Ausführung von Kühl- und Tiefkühlzellen

Selbsttragende Boden-, Wand- und Deckenelemente in Sandwich-Bauweise. Nut/Feder-Dichtsystem, selbstzentrierende Elementverbindung mit korrosionsgeschützten Spannschlössern.

Alle Elementverbindungen, auch Trennwandanschlüsse, sowie Pfeilerverkleidungen, sind mit Nut/Federsystem auszuführen. Elementverbindungen mittels Winkel sind nicht zulässig.

Sämtliche notwendigen Wand- und Deckenanschlussblenden sind im Lieferumfang enthalten.

Drehtüren

Kühlraum-/Tiefkühlraumdrehtüren Türbeschläge 1-flügelig mit integrierter Notauslösevorrichtung selbstschließend.

Halbfalz-Tür, rechts oder links gebandet, mit fettsäure-beständiger Profildichtung. Ohne Werkzeug auswechselbar.

Türen mit aufsteigenden Bändern, Riegelschloss als Drehknaufzylinder mit Notlöse, Blattkante als Griffleiste ausgebildet, zwei Hochleistungs-Haftmagnete halten das Türblatt sicher verschlossen. Innen mit Kunststoff-Griffmuschel und Notausgangsschild: "PUSH/DRÜCKEN". Steigende, einstellbare Kantenbänder geschraubt. Türblatt lässt sich bei 90°-Stellung aushängen, der Aushängeweg nach oben beträgt 100 mm.

Bei bodengleicher Einfahrt wird die Türe unten mit Schleifgummidichtung ausgestattet.

Türrahmenheizung

In Tiefkühlräumen ist der Türrahmen mit einer Heizung.
und einem beheiztem Druckausgleichsventil ausgestattet. Lichtschalter und Thermometer im Türrahmen integriert. Alle elektrischen Teile sind intern verdrahtet und im eingeschäumten Rohr bis über die Zellendecke geführt und in einer Abzweigdose verdrahtet.

Boden

Der Boden ist - sofern nichts anderes angegeben - innen aus 2,0 mm starkem Chromnickelstahl geprägt (austenitischer Edelstahl 1.4301) mit eingeschäumter 19 mm-Druckverteilerplatte V100K. Punktbelastung 1.000 N/4 cm² Gummirad.

Der Anschluß Wand/Boden mit Radius R 10, damit sich der kritische Bereich der Zelle einfach reinigen lässt.

Der Stoß zwischen den Fugen wird unterlappt ausgeführt und mit einem Dichtungsmaterial fugenfrei abgedichtet.

Zul. Belastung: Lastfläche / Lastart Zul. Flächenlast:
1.000 N/m² 4 cm ² / Gummirad 30.000 N / m²

Türkontaktschalter

Im Türrahmen integriert Türkontaktschalter ist je Türe ein berührungsloser Türkontaktschalter mit über die Decke geführtem Anschlusskabel.

Unterfrierschutzheizung TK

Für den Bereich der Tiefkühlzellen ist je eine elektrische Unterfrierschutzheizung mit Reservekreis vorzusehen. Heizleistung ca. 20 W/m², mit automatischer Regelung, Temperaturfühler und Steuerkasten.

Decke und Wände

Wände innen und außen, sowie Decke innen aus verzinktem Stahlblech mit weißer, nahrungsmittelsicherer PVC- Beschichtung in glatter Hygieneausführung, hochgradig kratzfest und reinigungsmittelresistent. Decke außen aus verzinktem Stahlblech.

Kühlraumbeleuchtung

Kühlraumbeleuchtung für alle Kühl- und Tiefkühlräume für eine Raumtemperatur bis -30°C, mit einer Ausleuchtung von min. 200 Lux je Kühlraum. Wannen-Anbauleuchte für Deckenmontage. Leuchtengehäuse aus Polycarbont weiß.

Mit opaler Wanne aus PMMA, vergilbungsfrei mit abgerundeten Kanten, schlagzäh nach VDE0711, vollständig recyclebar und aus einem Stück gefertigt.

Die Abdeckwanne der Wannenleuchten wird über seitlich zugängliche Kipphebel befestigt. Schutzart: IP65 F-Zeichen, Schutzklasse I.

Als Leuchtmittel sind energiesparende LED-Leuchtmittel vorgesehen.

Bodenanschlußwinkel

Der Winkel für die bauseitige Bodenanbindung verläuft über die gesamte Vorderfront der Zelle. An den  sichtbaren Seiten der Kühlzelle bzw. Kühlzellenkombination mit einer Höhe von ca. 85 mm. Der Winkel ist als Sonderkantprofil ausgebildet und mittels Nieten an der Kühlzelle befestigt. Zwischen Kühlzelle und Winkel ist ein Butyldichtband eingeklebt. Der Winkel mit Schenkellänge von ca. 85 mm ist an der Kühlzelle befestigt. Dann bündig mit dem Niveau des Fertigfußbodens um ca. 20 mm nach außen gekantet, anschließend um ca. 15 mm nach unten gekantet und nochmals um ca. 50 mm nach außen gekantet zum Aufbringen der Beschichtung. Die letzte Abkantung entfettet und besandet ausgeführt. Im unteren Bereich zusätzlich ein Klemmflansch für die Anbindung der Abdichtungsbahn.

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
Isolierung

Wärmedämmung durch 100 mm Polyurethan-Hartschaum mit umweltfreundlichem Treibmittel (gem. Halon-FCKW- Verordnung) und einer Dichte von bei Wandelementen: 40 kg/m³ bei Bodenelementen: 45 kg/m³ bei Türen: 42 kg/m³.

Isolierwert

Wandstärke 100 mm für empfohlene Temperaturdifferenz bis DT = 45 Kelvin nach VDI 2055, K-Wert 0,20 W/m²K, gemäß DIN 52612 und nach WLG 020.

Verdampferbefestigung

Die Verdampferbefestigung hat wie folgt ausgeführt zu werden:
Bei Zellen-Element-Decken werden mit Hilfe von Nylongewindebolzen (mind. M8) die Verdampfer an die Zellendecke montiert. Um ein Durchhängen der Zellendecke zu vermeiden, ist auf der Decke im Bereich des Verdampfers eine Rahmenkonstruktion aus mind. 4 mm starkem U-Profil zu montieren. Sämtliche Bohrungen sind mit Dichtmaterial abzudichten.

Anlagenbeschreibung Kleinkälteverbundlage

Die ausgeschriebene NK-/TK- Booster- Verbundkälteanlage dient der kältetechnischen Versorgung von diversen NK- und TK-Zellen, sowie NK-Kleinkühlmöbeln in den Küchen- und Ausgabebereichen im Erdgeschoss.
Die Aufstellung der Boosteranlage erfolgt im Untergeschoss des Gebäudes. Die Montage des Gaskühlers sowie der Montageplatte mit redundanten Sicherheitsventilen erfolgt auf einer Freifläche auf dem Dach des Gebäudes. Die Rohr- und Elektrotrasse befindet sich unterhalb der Decke im UG (Technikzentrale), im Schacht 17 EG bis 3.OG, sowie im EG in Zwischendeckenbereichen und in Trockenbauwänden.

Als Kältemittel kommt das natürliche Kältemittel R744/CO2 zum Einsatz.

Die folgenden Kühleinrichtungen werden von der Verbundanlage versorgt:
- Kühlzellenkombination im EG, bestehend aus 4 Stück NK- Kühlzellen und 1 Stück Tiefkühlzelle
- Kühlzelle Tageskühlung im EG
- 10 St. Kühleinbauten (Kühlunterbauten, Kühlvitrinen, Kühlwannen) durch das Gewerk Küchentechnik beigestellt

Gegenstand des Leistungsverzeichnisses ist die Montage und Anschluss der kälte- und elektrotechnischen Bauteile wie Verdampfer, elektron. Expansionsventil, Thermostaten etc.

Zusätzlich werden die sich in der Küche und in der Ausgabe befindlichen Kleinkühlmöbel an den NK- Verbundkreislauf angeschlossen und durch diesen versorgt.
Die Leistungsabgrenzung zwischen AN Kälte und AN Küchentechnik sieht wie folgt aus:
Geräteexterne Anlagenteile werden vom AN Kälte vorgesehen. Die Kälteleitungen werden vom AN Kälte an die Anschlusspunkte der Kühlmöbel geführt und installiert. Die komplette Installation und Verdrahtung der Kälteanlagen mit Aggregaten, Verdampfern, Gaskühlern, Schalt- und Regelelementen, Schaltschränken und des Kältemaschinenraumes sowie die Leitungsführung und Isolierung bis zu den Kühlmöbeln ist Leistungsbereich des AN Kälte.
Bei Anschluss der Kühlmöbel vom AN Küche an die externe Kälteanlage gehören die geräteinternen Einrichtungen (Verdampfer, Expansionsventil, Magnetventil, Thermostat) sowie Tauwasseranschluss und elektrische Verdrahtung zum Leistungsumfang des AN Küche; der Anschluss der Kühlmöbel an die Kälteleitungen gehört zum Leistungsumfang AN Kälte und hat im Beisein des AN Küche zu erfolgen.

Für die Aufstellungsbereiche der Kälteanlage(n) ist eine Gaswarnanlage gemäß dem Gaswarnkonzept sowie eine Kühlung des Maschinenraums vorgesehen.

## Besondere Vorbemerkungen zur geplanten DGNB-Zertifizierung
Für das Innovations- und Gründerzentrum wird eine DGNB-Zertifizierung (Deutsche Gesellschaft für Nachhaltiges Bauen) in der Qualität Gold angestrebt. Das Gebäude ist bereits mit dem Vorzertifikat in Gold ausgezeichnet. Für die Zertifizierung wird das Nutzungsprofil Neubau Bürogebäude der Version von 2018, 10. Auflage verwendet. Um das angestrebte Zertifikat erreichen zu können, müssen folgende Kriterien berücksichtigt werden.

1. Baustoffauswahl hinsichtlich ökologischer Inhaltsstoffe und Immissionskonzentration

1.1 Anforderungen an DGNB-relevante Baustoffe

Für das vorliegende Bauvorhaben wird für die Verwendung von Bauprodukten die Qualitätsstufe 3 angestrebt. Die Anforderungen an die entsprechenden Materialien sind der DGNB-Anlage 1 zu entnehmen. Eine Nicht-Einhaltung der Anforderungen führt zum Ausschluss des entsprechenden Materials. Anforderungen werden überwiegend an flüssige Baustoffe wie z.B. Beschichtungen, Grundierungen,
Voranstriche, Spachtelmassen, Kleber, Bodenbeläge, Abdichtungen, Dichtungsmassen, Montagekleber, Betontrennmittel, Korrosionsschutzbeschichtungen, Epoxid-Beschichtungen, Montageschäume usw. gestellt (siehe DGNB-Anlage 1). Die Anforderungen gemäß DGNB-Anlage 1 werden als Hilfestellung bis in die einzelnen Leistungspositionen der Ausschreibung integriert. Bei Nachträgen oder nicht in der
Ausschreibung deklarierten Bauprodukten sind zwingend die Anforderungen an die DGNB-Anlage 1 einzuhalten. Die Verantwortung zur Einhaltung der Anforderungen liegt beim AN.

Für Werkstoffe/ Produkte/ Materialien, die auf die Baustelle geliefert werden, ist zu betrachten und nachzuweisen, dass die in der Kriterienmatrix genannten Anforderungen, Qualitätsstufe 3, eingehalten werden. Für werkseitig vorlackierte Bauteile (z.B. Stahlkonstruktionen, Türen, Zargen, Heizkörper, Systemtrennwände, Deckensysteme) gelten die Anforderungen im Hinblick auf flüchtige organische Verbindungen (VOC) als erfüllt, wenn entweder Beschichtungsstoffe gemäß angestrebter Qualitätsstufe verwendet werden oder durch den Betreiber von Abluftnachbehandlungsanlagen die Einhaltung der gesetzlichen Grenzwerte in Anlehnung an die 31. Verordnung zum Bundes-Immissionsschutz-Gesetz bzw. durch die europaweite Regelung durch VO 2010/75/EU anhand von aktuellen, behördlich akzeptierten Überwachungsprotokollen nachgewiesen wird.

1.2 DGNB-relevante Baustoffe - Technische und funktionale Ausnahmen

Ist aus technischen oder funktionalen Gründen (d. H. in Ermangelung eines funktional gleichwertigen Produktes oder einer Konstruktionsalternative, welche die Anforderungen erfüllen) eine der genannten Produktanforderungen nicht umsetzbar, werden Ausnahmen von den Anforderungen zugelassen. Die Abweichung von den Anforderungen muss unter Angabe des Produktes, der technischen Anwendung
und der eingesetzten Menge, dokumentiert und begründet werden. Produktausnahmen aus rein ästhetischen Gründen fallen nicht unter die Ausnahmeregelung.
Möglichkeiten des Nachweises sind z. B. Die aktuelle
Bestätigung mindestens drei marktrelevanter Hersteller, dass ein für die angestrebte Qualitätsstufe geeignetes
Produkt nicht verfügbar ist, oder der Nachweis, dass aus Gründen "höherer Gewalt" (Witterung, natürliche Gegebenheiten wie z. B. Drückendes Wasser im Bau-
Grund) die Verwendung des geeigneten Produktes technisch nicht möglich war. Der Nachweis zu einer technischen Ausnahme kann sich nur auf eine einzelne Qualitätsstufe beziehen und befreit nicht von den u. U. Vorhandenen Anforderungen in den darunter liegenden Qualitätsstufen. Kann die Anforderung einer darunterliegenden Qualitätsstufe aus technischen Gründen nicht erfüllt werden, so muss dieses übereinstimmend aus den drei vorgelegten Hersteller- Bestätigungen zur technischen Ausnahme hervorgehen.

1.3 DGNB-relevanten Baustoffe - Prüf- und Freigabeliste

Die Prüfung der eingesetzten DGNB-relevanten Baustoffe erfolgt mithilfe einer Prüf- und Freigabeliste. Dafür sind die Baustoffe vor dem Einbau von dem AN entsprechend der DGNB-Anlage 2 tabellarisch einzutragen und dem DGNB-Auditor inkl. der relevanten Nachweise zukommen zu lassen. Die Prüf- und Freigabeliste wird vom DGNB-Auditor als Excel-Datei zur Verfügung gestellt. Andere Austauschformate sind nicht zulässig. Gemäß DGNB-Anlage 2 umfassen die notwendigen Eintragungen des AN alle gelb markierten Spalten "Auszufüllen von Auftragnehmer". Der DGNB-Auditor wird innerhalb der Excel-Liste in den Spalten "Auszufüllen von DGNB-Auditor" die entsprechenden Freigaben erteilen. Der Einsatz der Produkte darf nur nach Freigabe des DGNB-Auditors erfolgen. Voraussetzung dafür ist, dass mithilfe der eingereichten Datenblätter (Sicherheitsdatenblätter, Technische Merkblätter, Herstellererklärung und/oder Prüfzertifikate) Nachgewiesen wird, dass die entsprechenden DGNB-Anforderungen eingehalten werden. Zur Vermeidung von Zeitverzögerungen Sind die entsprechenden Produktdatenblätter, Sicherheitsdatenblätter und die ausgefüllte Prüf- und Freigabeliste dem DGNB Auditor mindestens 2 Wochen vor dem Einbau / Disposition / Bemusterung vorzulegen.

1.4 Stichprobenhafte Kontrollen auf der Baustelle

Durch stichprobenhafte Kontrollen auf der Baustelle durch den DGNB-Auditor wird die Übereinstimmung der deklarierten und eingebauten Produkte kontrolliert. Abweichungen von der Produktangabe hat der AN in vollem Umfang selbst zu vertreten bzw. zu seinen Lasten zurückzunehmen oder auszutauschen.

1.5 Innenraumluftmessung

Nach Gebäudefertigstellung wird durch ein akkreditiertes Institut in ausgewählten Räumen eine Innenraumluftmessung zum Nachweis der flüchtigen organischen Verbindungen durchgeführt.

2. Verwendung von Materialien / Bauprodukten aus verantwortungsbewusster Ressourcengewinnung

Beton
Für dieses Projekt ist der Einbau von CSC-zertifizierten Beton oder CSC-zertifiziertem RC-Beton vorgesehen. Es ist mindestens eine CSC-Zertifizierung von Silber oder Gold notwendig. Auf den Lieferdokumenten muss der Zertifizierungsstatus "CSC Silber/Gold", sowie der Name des zu zertifizierenden Projektes und (bei Einsatz von CSC-zertifiziertem Recyclingbeton) der RC - Anteil vermerkt sein.
Weiterhin ist eine Erklärung zum normgerechten Einsatz von Recyclingbeton vorzulegen. Es sind Prüfzeugnisse für die mineralischen Recyclingmaterialien vorzulegen, die durch anerkannte Prüfstellen (Fremdüberwachung) erstellt wurden.
Diese dürfen bei Auslieferung des Recyclingmaterials nicht älter als 6 Monate sein.
Holz- und Holzwerkstoffe
Bei Verwendung von Holz und Holzwerkstoffen ist nachzuweisen, dass diese nicht aus unkontrolliertem Anbau in tropischen, subtropischen und borealen Klimazonen stammen. Generell hat der Lieferant von Holz und Holzwerkstoffen die geregelte, nachhaltige Bewirtschaftung des Herkunftsforstes durch Vorlage eines "Chain of Custody"-Zertifikates nachzuweisen. Als Nachweis werden ausschließlich Zertifikate akzeptiert, welche die Konformität mit einem von der DGNB anerkannten Standard belegen und von einer akkreditierten Zertifizierungsgesellschaft nachprüfbar ausgestellt sind. Der Lieferant muss zusätzlich das Herkunftsland und die Holzart deklarieren. Alternativ kann eine vollständige Zertifizierung nach dem FSC- oder PEFC-Projektzertifizierungsstandard erfolgen. Auf Lieferschein oder Rechnung des Lieferanten muss der Zertifizierungsstatus (z.B. FSC, PEFC zertifiziert) sowie der Name des zu zertifizierenden Projektes stehen.

## Zeichnungsliste / Anhänge
Folgende Zeichnungen und Legenden liegen der Ausschreibung bei:

| Plannummer | Bezeichnung | Index | Datum |
| --- | --- | --- | --- |
| Pläne |  |  |  |
| 1656_00_50_XXX_KT_G_U1_0000_05_V_03 | GU1 Einrichtungsplan UG | 03 | 13.02.2026 |
| 1656_00_50_XXX_KT_G_U1_0001_05_V_04 | GU1 Installationsplan UG | 04 | 13.02.2026 |
| 1656_00_50_XXX_KT_G_U1_0003_05_V_01 | GU1 Trassenplan UG | 01 | 13.02.2026 |
| 1656_00_50_XXX_KT_G_00_0000_05_V_04 | G00 Einrichtungsplan EG - Teil 1 | 04 | 13.02.2026 |
| 1656_00_50_XXX_KT_G_00_0001_05_V_05 | G00 Einrichtungsplan EG - Teil 2 | 05 | 13.02.2026 |
| 1656_00_50_XXX_KT_G_00_0002_05_V_05 | G00 Installationsplan EG - Teil 1 | 05 | 13.02.2026 |
| 1656_00_50_XXX_KT_G_00_0003_05_V_05 | G00 Installationsplan EG - Teil 2 | 05 | 13.02.2026 |
| 1656_00_50_XXX_KT_G_00_0005_05_V_02 | G00 Trassenplan EG | 02 | 13.02.2026 |
| 1656_00_50_XXX_KT_G_DA_0000_05_V_04 | GDG Einrichtungsplan Dachaufsicht Aufstellung Kondensator | 04 | 13.02.2026 |
| 1656_00_50_XXX_KT_G_DA_0001_05_V_02 | GDG Trassenplan Dachaufsicht | 02 | 13.02.2026 |
| 1656_00_50_XXX_KT_A_DA_0000_02_V_00 | Ansicht Sicherheitsventilstation Dach |  | 13.02.2026 |
| 1656_00_50_XXX_KT_A_XX_0002_02_V_00 | Ansichten Gaswarnsensoren |  | 13.02.2026 |
| 1656_00_50_XXX_KT_S_U1_0001_02_V_00 | Schnitte Kleinkälteleitungen UG |  | 13.02.2026 |
| 1656_00_50_XXX_KT_S_EG_0000_02_V_00 | Schnitte Kleinkälteleitungen EG |  | 13.02.2026 |
| 1656_00_50_XXX_KT_S_DA_0000_02_V_00 | Schnitte Kleinkälteleitungen DA |  | 13.02.2026 |
| Dokumente |  |  |  |
| BHJ_LP5_Techniklegende Gastronomie EG_260213 | Techniklegende Gastronomie Erdgeschoss |  |  |

Folgende Anlagen liegen der Ausschreibung bei:

| Dokumentenbezeichnung | Inhalt |
| --- | --- |
| Angebotsaufforderung_Wart_Insp_Inst..docx | Angebotsaufforderung für Wartung, Inspektion |
| Wartung_2018_Vertrag_E.docx | Vertrag für Wartung und Inspektion |
| Wartung_2018_ErgVM_Stoerung_E.docx | Ergänzungsvertrag für Störungsbeseitigung zum Vertrag für Wartung und Inspektion |
| 2022-0165_DGNB-Anlage 1_Schadstoffe gem DGNB_2024-08-21_FLM.pdf | DGNB - Anlage 1 Kriterienmatrix |
| 2022-0165_DGNB-Anlage 2_Prüf- und Freigabeliste_2024-08-20_FLM.pdf | DGNB - Prüf- und Frageliste |
| ENV1_2_Prüf_und Freigabeliste_Anlage_2_Mustervorlage_KKI_2025.pdf | DGNB - Prüf- und Frageliste Mustervorlage |
| 22B0280-G1b_2025-01-30_BSK.pdf | Brandschutzkonzept (Tektur) |
| 22B0280-G1b_2025-01-30_VBSK.pdf | Planunterlagen Brandschutzkonzept |
| 3086_08_50528_BHJ_Betrieb_Dokumentation_Anforderungen.pdf | Dokumentationsrichtlinie |
| Lageplan Übersicht 10.12.2024.pdf | Lageplan |
| 22B0280-G1b_2025-01-30_Außenflächen.pdf | Außenanlagenplan |
| Baustellenordnung_Brainergy_Neu.pdf | Baustellenordnung |
| SIGE-Plan_Brainergy Hub.pdf | Sicherheits- und Gesundheitsschutzplan |

## 3 Kleinkältetechnik inkl. Kühlzellenausbau

### Titel 01 Kühlzellen und Kleinkältetechnik

#### Bereich 01.01 Kühlzellen und Kleinkältetechnik

**01.01.10 Kühl-/Tiefkühlzellenkombination**
Kühl-/ Tiefkühlzelle-Kombinationskühlzelle in L-Form
Isolierung 100mm
Ausführung der Kombi-Kühlzelle im Verbund in schwer entflammbarer Ausführung

Aussenlänge: 8.000 mm / 3.300 mm
Aussenbreite 3.200 mm / 1.700 mm
Aussenhöhe: 2.450 mm
Abmessungen nach Aufmaß im 100er Raster

Kühlzellen-Kombination bestehend aus selbsttragenden Boden-, Wand- und Deckenelementen in Sandwich-Paneelbauweise. Elementverbindungen im Nut-/Feder-System, selbstzentrierend und mit korrosionsgeschützten Spannschlössern, welche von innen zu betätigen sind (Innenmontage).
Die Stöße der Wandelemente sind mit Überlappung ausgeführt (Hygiene).
Wände, Decke und Boden außen in Stahlblech weiß.

Wandstärke: 100 mm starke Wärmedämmung
Zellenelemente mit Polyurethan-Hartschaum-Dämmung
Schaumdichte = 40 kg/m³
U-Wert 0,20 W/m²*K gemäß DIN EN 13165

Trennwände (identisches Material wie Zellwände):

3 St
Trennwand Breite 1.500 mm
Wandhöhe 2.250 mm
Wandstärke: 100 mm starke Wärmedämmung.
Oberfläche außen: Stahlblech verzinkt, Farbe beidseitig weiß

1 St
Trennwand Breite 3.000 mm
Wandhöhe 2.250 mm
Wandstärke: 100 mm starke Wärmedämmung.
Oberfläche außen: Stahlblech verzinkt, Farbe beidseitig weiß

Türelemente:

4 St. Drehtüren einflügelig, für die Kühlräume "Getränke", "Gemüse", "Fleisch" und "MOPRO/Vorkühlung".
Drehtür nach außen zu öffnen. Türrahmen flächenbündig mit Kühlzelle verbaut.
Lichte Breite 900 mm
Lichte Höhe 2.000 mm
Wandstärke: 100 mm starke Wärmedämmung
Oberfläche außen: Stahlblech verzinkt, Farbe beidseitig weiß

1 St. Drehtüren einflügelig, für den Tiefkühlraum
Drehtür nach außen zu öffnen. Türrahmen flächenbündig mit Kühlzelle verbaut.
Mit Türrahmenheizung.
Lichte Breite 900 mm
Lichte Höhe 2.000 mm
Wandstärke: 100 mm starke Wärmedämmung
Oberfläche außen: Stahlblech verzinkt, Farbe beidseitig weiß

In den Türrahmen innen jeweils eingebaut: Abzweigdose (IP66) zur inneren Verdrahtung.
In den Türrahmen außen eingebaut: Bedientableau mit Lichtschalter, Thermometer und Druckausgleichsventil (geeignet für die unterschiedlichen Kälteleistungen in den Kühl-/Tiefräumen).

Bodenausführung:

Boden innen aus Edelstahl (Werkstoff-Nr. 1.4301) geschliffen, mit Druckverteilplatte unterhalb.
Bodenelemente an den Stoßstellen spaltfrei, stufenlos unterlappt ausgeführt.
Fläche 15,3m².
Rutschhemmklasse in allen Kühl- und Tiefkühlräumen R12.
Zulässige Belastung:
Radlast: 1000 N
Flächenlast: 30000 N/m²

Zubehör:

2 St. Reviklappe 600x600mm in Kühlzellendecke eingebaut (aus dem Material der Kühlzelle), Fixierung über Magnetrahmen-Dichtprofil und Griff zum Öffnen, mit Sicherungskette.

8,1m Fliesenanschlussprofil entlang der Kühlzelle zum Flur hin inkl. der Türbereiche mittels Dichtband an den Zellenelementen wasserdicht montiert.

2 St. Seitenblenden aus dem Obermaterial der Kühlzellen, über die gesamte Höhe der Kühlzelle, Abmessungen jeweils 2.450x100mm, zum Verschließen der Wandabstände zu den bauseitigen Trockenbauwänden, im unteren Drittel fest montiert und zu den Bauteilen hin dicht versiegelt, im oberen Bereich abnehmbar ausgeführt.

1 St. Blende aus dem Obermaterial der Kühlzellen zum Flur hin montiert, bis 100mm in die Zwischendecke mit UK2.500mm üOKFF ragend, über die gesamte Länge der Kühlzellen-Kombination zzgl. der beiden Seitenblenden, Abmessungen 8.100x250mm, zum Verschließen der Kühlzellen-Deckenelemente zur bauseitigen Abhangdecke. Als L-Winkel auf dem Kühlzellen-Dach bündig mit Front der Kühlzellen montiert und versiegelt.

18,55m² Unterlüftung der Zelle bestehend aus Unterlüftungsplatten, ausgeführt als Kunststoffgitterrost 330 x 330 x 30 mm
Zu liefern inkl. ggf. erforderlicher Ausgleichsmatten zum Ausgleich von Bodenunebenheiten bei DIN-gerechter Ausführung des Unterbodens.

Liefern und betriebsfertig montieren.

Fabrikat '......................'

Typ '......................'
Menge: 1,000 St

**01.01.20 Kühlzelle Tages-Kühlraum**
Kühlzelle Tages-Kühlraum
Isolierung 100mm
Ausführung der Kühlzelle im Verbund in schwer entflammbarer Ausführung

Aussenlänge: 2.500 mm
Aussenbreite 2.000 mm
Aussenhöhe: 2.450 mm
Abmessungen nach Aufmaß im 100er Raster

Kühlzelle bestehend aus selbsttragenden Boden-, Wand- und Deckenelementen in Sandwich-Paneelbauweise. Elementverbindungen im Nut-/Feder-System, selbstzentrierend und mit korrosionsgeschützten Spannschlössern, welche von innen zu betätigen sind (Innenmontage).
Die Stöße der Wandelemente sind mit Überlappung ausgeführt (Hygiene).
Wände, Decke und Boden außen in Stahlblech weiß.

Wandstärke: 100 mm starke Wärmedämmung
Zellenelemente mit Polyurethan-Hartschaum-Dämmung
Schaumdichte = 40 kg/m³
U-Wert 0,20 W/m²*K gemäß DIN EN 13165

Türelement:

1 St. Drehtüren einflügelig.
Drehtür nach außen zu öffnen. Türrahmen flächenbündig mit Kühlzelle verbaut.
Lichte Breite 900 mm
Lichte Höhe 2.000 mm
Wandstärke: 100 mm starke Wärmedämmung
Oberfläche außen: Stahlblech verzinkt, Farbe beidseitig weiß

Im Türrahmen innen eingebaut: Abzweigdose (IP66) zur inneren Verdrahtung.
Im Türrahmen außen eingebaut: Bedientableau mit Lichtschalter, Thermometer und Druckausgleichsventil (geeignet für die entsprechende Kälteleistung).

Bodenausführung:

Boden innen aus Edelstahl (Werkstoff-Nr. 1.4301) geschliffen, mit Druckverteilplatte unterhalb.
Bodenelemente an den Stoßstellen spaltfrei, stufenlos unterlappt ausgeführt.
Fläche 4,2m².
Rutschhemmklasse R12.
Zulässige Belastung:
Radlast: 1000 N
Flächenlast: 30000 N/m²

Zubehör:

1 St. Reviklappe 600x600mm in Kühlzellendecke eingebaut (aus dem Material der Kühlzelle), Fixierung über Magnetrahmen-Dichtprofil und Griff zum Öffnen, mit Sicherungskette.

1,5m Fliesenanschlussprofil entlang der Kühlzelle im Türbereich mittels Dichtband an Kühlzelle wasserdicht montiert.

1 St. 3-seitige Blende im Türbereich umlaufend zum Verschließen der Wandabstände zu den bauseitigen Trockenbauwänden, Abmessungen 5.000x100mm, im unteren Drittel fest montiert und zu den Bauteilen hin dicht versiegelt, im oberen Bereich abnehmbar ausgeführt.

5,0m² Unterlüftung der Zelle bestehend aus Unterlüftungsplatten, ausgeführt als Kunststoffgitterrost 330 x 330 x 30 mm
Zu liefern inkl. ggf. erforderlicher Ausgleichsmatten zum Ausgleich von Bodenunebenheiten bei DIN-gerechter Ausführung des Unterbodens.

Liefern und betriebsfertig montieren.

Fabrikat '......................'

Typ '......................'
Menge: 1,000 St

**01.01.21 Rammschutz**
Für Innen- und Außenflächen in/auf den Kühlzellen

Aus Polyethylen, gepresst, temperaturbeständig von -100°C bis +80°C. Abmessungen 200 x 30 mm. 2 Kanten, 5 mm 45° gefast, Befestigungen mit Schrauben oder geklebt, Gütequalität V4A, Schraubenköpfe versenkt - vernickelte oder verchromte Befestigungsmaterialien sowie Hohlnieten sind nicht zugelassen.

An freien Flächenzu montieren, nicht an durch Regale verstellte Flächen.

Höhenlage/Achsmaß: 200mm üOKFF

Liefern und betriebsfertig montieren.

Fabrikat '.........'

Typ '.........'
Menge: 10,000 m

**01.01.22 Zellenwanddurchbruch herstellen**
Zellenwanddurchbruch für Kältemittel-, Kabel- o. Tauwasserleitungen in fachgerechter Art herstellen. Die Durchmesser der Durchführungen sind so zu dimensionieren, dass zu den Medienleitungen ein ausreichend großer Füllspalt besteht. Die Bohrkrone ist zum Schutz vor Hitzeschäden an dem Kühlzellenelement mit geeignetem Bohröl zu Kühlen.

Dimension: 25 - 100 mm
Bohrtiefe: 100 - 120 mm

Fabrikat '......................'

Typ '......................'
Menge: 30,000 St

**01.01.23 Zellenwanddurchbrüche versiegeln**
Versiegelung der Zellenwanddurchbrüche in fachgerechter Art herstellen. Füllspalt mit PU-Schaum gleichmäßig ausschäumen und mit einer lebensmittelgeeigneten Dichtmasse diffusionsdicht versiegeln.

Kabeldurchführungen werden von innen mit einer Gummi- Membrantülle verdeckt.

Rohrdurchführungen bis AD=35mm werden mit einer Klemmrosette PVC weiß verdeckt.

Liefern und montieren.

Fabrikat '......................'

Typ '......................'
Menge: 30,000 St

*Hinweis: Ausführungsbeschreibung Hochleistungs-Verdampfer*
Gehäuse aus Aluminium (AlMg) mit Einbrennlackierung weiß versehen. Selbsttragende Konstruktion mit stabilen Aufhängelaschen. Einfach zu öffnende Seitenverkleidung und Gehäusedeckel, End- und Mittelbleche aus korrosionsbeständiger Aluminiumlegierung (AlMg3) leicht zu reinigen, bester Korrosionsschutz. Innere Reinheit nach DIN 8964.
Lamellenpaket mit Berohrung quer versetzt zum Luftstrom aus Cu-Spezial, Lamellen Al, Endbleche Al. Rohrsystem gereinigt, getrocknet, mit getrockneter Luft mit ca. 1bar Überdruck gefüllt
Zu Prüfzwecken sind an allen Kreisläufen Schraderventile angebracht. Optimierte Kältemittelverteiler für gleichmäßige Strangbeaufschlagung, Schraderventil am Austritt, Lötanschlussstutzen aus Kupfer.
Tropfwanne aus AlMg abklappbar und zum Aushängen, doppeltes Tropfblech.
Elektrische Abtauung anschlussfertig verdrahtet in Abzweigdose. Für schnelle und gleichmäßige Abtauung sind die Heizstäbe in Körper und Wanne montiert.
Axialventilatoren anschlussfertig verdrahtet in Abzweigdose. Hocheffizienter EC-Motor für 50 Hz einsetzbar. Geräuscharme und wartungsfreie Antriebsmotoren in EC-Ausführung gemäß den Positionstexten in Schutzart IP44. Ventilatoren auf eine Abzweigdose IP54 verdrahtet. Entsprechend den VDE Bestimmungen mit eingebautem Protektor.

Einsatzbereich: RT -30 °C bis +40 °C
230 V ±10 % V-1, stellbar Schutzart IP44 nach DIN 40050
Isolationsklasse B nach VDE 0530,
Berührungsschutzgitter nach EN294
Kabelsteckverbindungen für einfachen Ventilatoraustausch. Axialventilatoren servicefreundlich montiert. Thermokontakt in der Motorwicklung integriert.

Befestigung in korrosionsfreier Ausführung mit Gewindenieten und Schrauben aus Edelstahl.

Verdampfer als funktionsfähige Einheit unter der Kühlraumdecke montieren und anschließen.

**01.01.30 Verdampfer NK R744, 1,2 kW Vor-KR/KR MoPro**
Kühlraum-Verdampfer Normalkühlung für
Vorkühlraum / Kühlraum MoPro

Hochleistungs- Deckenflachverdampfer mit EC-Ventilator gemäß Ausführungsbeschreibung.

In folgender Ausführung:
- Auslegung mit 10% Flächenreserve
- Verdrahtung von Ventilator(en) und Abtauheizung auf
 Klemmkasten

Verdampfer liefern und als funktionsfähige Einheit unter der Kühlraumdecke montieren und anschließen.

Technische Daten:
Kältemittel: R744
max. Betriebsdruck: 60,0 bar
Raumtemperatur: +3 °C
Lufteintritt: +5 °C
Temperaturdifferenz: 8,0 K
Kälteleistung: 1,2 kW
Ventilator: 1 Stück
Spannung: 230 V
Abtauheizung: Block / Wanne
Lamellenabstand: 7,0 mm

Liefern und betriebsfertig montieren und anschließen.

Fabrikat '......................'

Typ '......................'
Menge: 2,000 St

**01.01.31 Verdampfer NK R744, 1,2 kW KR Fleisch**
Kühlraum-Verdampfer Normalkühlung für
Kühlraum Fleisch

Hochleistungs- Deckenflachverdampfer mit EC-Ventilator gemäß Ausführungsbeschreibung.

In folgender Ausführung:
- Auslegung mit 10% Flächenreserve
- Verdrahtung von Ventilator(en) und Abtauheizung auf
 Klemmkasten

Verdampfer liefern und als funktionsfähige Einheit unter der Kühlraumdecke montieren und anschließen.

Technische Daten:
Kältemittel: R 744
max. Betriebsdruck: 60,0 bar
Raumtemperatur: +1 °C
Lufteintritt: +3 °C
Temperaturdifferenz: 8,0 K
Kälteleistung: 1,2 kW
Ventilator: 1 Stück
Spannung: 230 V
Abtauheizung: Block / Wanne
Lamellenabstand: 7,0 mm

Liefern und betriebsfertig montieren und anschließen.

Fabrikat '......................'

Typ '......................'
Menge: 1,000 St

**01.01.32 Verdampfer NK R744, 1,2 kW KR Getränke**
Kühlraum-Verdampfer Normalkühlung für
KR Getränke

Hochleistungs- Deckenflachverdampfer mit EC-Ventilator gemäß Ausführungsbeschreibung.

In folgender Ausführung:
- Auslegung mit 10% Flächenreserve
- Verdrahtung von Ventilator(en) und Abtauheizung auf
 Klemmkasten

Verdampfer liefern, als funktionsfähige Einheit unter der Kühlraumdecke montieren und anschließen.

Technische Daten:
Kältemittel: R 744
max. Betriebsdruck: 60,0 bar
Raumtemperatur: +7 °C
Lufteintritt: +9 °C
Temperaturdifferenz: 8,0 K
Kälteleistung: 1,2 kW
Ventilator: 1 Stück
Spannung: 230 V
Abtauheizung: -
Lamellenabstand: 7,0 mm

Liefern und betriebsfertig montieren und anschließen.

Fabrikat '......................'

Typ '......................'
Menge: 1,000 St

**01.01.33 Verdampfer NK R744, 1,0 kW KR Gemüse**
Kühlraum-Verdampfer Normalkühlung für
Kühlraum Gemüse

Hochleistungs- Deckenflachverdampfer mit EC-Ventilator gemäß Ausführungsbeschreibung.

In folgender Ausführung:
- Auslegung mit 10% Flächenreserve
- Lamellen mit Epoxy- Beschichtung
- Verdrahtung von Ventilator(en) und Abtauheizung auf
 Klemmkasten

Verdampfer liefern, als funktionsfähige Einheit unter der Kühlraumdecke montieren und anschließen.

Technische Daten:
Kältemittel: R 744
max. Betriebsdruck: 60,0 bar
Raumtemperatur: +7 °C
Lufteintritt: +9 °C
Temperaturdifferenz: 8,0 K
Kälteleistung: 1,0 kW
Ventilator: 1 Stück
Spannung: 230 V
Abtauheizung: -
Lamellenabstand: 7,0 mm

Liefern und betriebsfertig montieren und anschließen.

Fabrikat '......................'

Typ '......................'
Menge: 1,000 St

**01.01.34 Verdampfer NK R744, 1,5 kW Maschinenraum**
Kühlraum-Verdampfer Normalkühlung für
Maschinenraum

Hochleistungs- Deckenflachverdampfer mit EC-Ventilator gemäß Ausführungsbeschreibung.

In folgender Ausführung:
- Auslegung mit 10% Flächenreserve
- Verdrahtung von Ventilator(en) und Abtauheizung auf
 Klemmkasten

Verdampfer liefern, als funktionsfähige Einheit unter der Kühlraumdecke montieren und anschließen.

Technische Daten:
Kältemittel: R 744
max. Betriebsdruck: 60,0 bar
Raumtemperatur: +22 °C
Lufteintritt: +24 °C
Temperaturdifferenz: 20,0 K
Kälteleistung: 1,5 kW
Ventilator: 1 Stück
Spannung: 230 V
Abtauheizung: -
Lamellenabstand: 7,0 mm

Liefern und betriebsfertig montieren und anschließen.

Fabrikat '......................'

Typ '......................'
Menge: 1,000 St

**01.01.35 Kältetechnisches Zubehör NK ohne Abtauung, 60bar, von 1,0 - 2,0 kW**
Ausführung für Normalkühlung ohne Abtauheizung.
Kälteleistung von 1,0 KW bis 2,0 KW / 60,0 bar

Kältetechnische Ausstattung, Ventile, Kontrolleinrichtung und Sicherheitsausstattung gem. DIN EN 378; Druckgeräterichtlinie; BGV A4 für Kühlraumverdampfer. Die Zubehörteile sind gem. den Herstellervorgaben in dem Verdampfergehäuse bzw. auf der Kühlzellendecke zu montieren.

Ausstattung und Zubehör des Kühlers:
- 1 St. elektronisches Expansionsventil (PWM) inkl. Spule
- 1 St. Absperrventil Saugleitung am Verdampfer 3/8"
- 1 St. Absperrventil Flüssigkeitsleitung am Verdampfer 6,0mm

Liefern und betriebsfertig montieren und anschließen.

Fabrikat '......................'

Typ '......................'
Menge: 3,000 St

**01.01.36 Kältetechnisches Zubehör NK mit Abtauung NK, 60bar, von 1,0 - 2,0 KW**
Ausführung für Normalkühlung mit Abtauheizung.
Kälteleistung von 1,0 KW bis 2,0 KW / 60,0 bar

Kältetechnische Ausstattung, Ventile, Kontrolleinrichtung und Sicherheitsausstattung gem. DIN EN 378; Druckgeräterichtlinie; BGV A4 für Kühlraumverdampfer. Die Zubehörteile sind gem. den Herstellervorgaben in dem Verdampfergehäuse bzw. auf der Kühlzellendecke zu montieren. Abtaubegrenzer werden außerhalb auf dem Verdampfergehäuse montiert.

Ausstattung und Zubehör des Kühlers:
- 1 St. elektronisches Expansionsventil (PWM) inkl. Spule
- 1 St. Absperrventil Saugleitung am Verdampfer 3/8"
- 1 St. Absperrventil Flüssigkeitsleitung am Verdampfer 6,0mm
- 1 St. Abtaubegrenzer mechanisch

Liefern und betriebsfertig montieren und anschließen.

Fabrikat '......................'

Typ '......................'
Menge: 3,000 St

**01.01.37 Verdampferkonstantdruckregler 1/2"**
Verdampferkonstantdruckregler zur Begrenzung der Verdampfungstemperatur an Verdampfern mit unterschiedlicher Raumtemperatur in Verbundsystemen, Kältemittel R744.

Der Regler ist mit dem kältetechnischen Zubehör zu einer fertigen Einheit in dem Verdampfergehäuse vormontiert.

Regelbereich: 12,0 bis 35,0 bar
Werkseinstellung: 12,0 bar
max. zul. Betriebsüberdruck: 60,0 bar
Max. Prüfdruck: 60,0 bar
Lötanschluss: 1/2"
inkl. 1/4" Schraderventil-Messanschluss

Liefern und betriebsfertig montieren und anschließen.

Fabrikat '......................'

Typ '......................'
Menge: 6,000 St

**01.01.40 Verdampfer TK R744, 2,0 kW Tiefkühlraum**
Hochleistungsluftkühler Tiefkühlung für Tiefkühlraum

Hochleistungs- Deckenverdampfer in kubischer Ausführung mit EC-Ventilator gemäß Ausführungsbeschreibung.

In folgender Ausführung:
- Auslegung mit 10% Flächenreserve
- Verdrahtung von Ventilator(en) und Abtauheizung auf
 Klemmkasten

Verdampfer liefern, als funktionsfähige Einheit unter der Kühlraumdecke montieren und anschließen.

Technische Daten:
Kältemittel: R 744
max. Betriebsdruck: 60,0 bar
Raumtemperatur: -22 °C
Lufteintritt: -20 °C
Temperaturdifferenz: 8,0 K
Kälteleistung: 2,0 kW
Ventilator: 1 Stück
Spannung: 230 V
Abtauheizung: Block / Wanne
Lamellenabstand: 7,0 mm

Liefern und betriebsfertig montieren und anschließen.

Fabrikat '......................'

Typ '......................'
Menge: 1,000 St

**01.01.41 Kältetechnisches Zubehör TK mit Abtauung, 60bar, von 1,0 - 2,0 KW**
Ausführung für Tiefkühlung mit Abtauheizung.
Kälteleistung von 1,0 KW bis 2,0 KW / 60,0 bar

Kältetechnische Ausstattung, Ventile, Kontrolleinrichtung und Sicherheitsausstattung gem. DIN EN 378; Druckgeräterichtlinie; BGV A4 für Kühlraumverdampfer. Die Zubehörteile sind gem. den Herstellervorgaben in dem Verdampfergehäuse bzw. auf der Kühlzellendecke zu montieren. Abtaubegrenzer werden außerhalb auf dem Verdampfergehäuse montiert.

Ausstattung und Zubehör des Kühlers:
- 1 St. elektronisches Expansionsventil (PWM) inkl. Spule
- 1 St. Absperrventil Saugleitung am Verdampfer 3/8"
- 1 St. Absperrventil Flüssigkeitsleitung am Verdampfer 6,0mm
- 1 St. Abtaubegrenzer mechanisch
- 1 St. Abtaubegleitheizung 2,0m, 100W

Liefern und betriebsfertig montieren und anschließen.

Fabrikat '......................'

Typ '......................'
Menge: 1,000 St

**01.01.42 Lieferung kälte- und elektotechnische Komponenten**
Lieferung von kälte und elektrotechnischen Komponenten für Kühlmöbel.

Ausstattung und Zubehör:
- Kühlstellenregler zur Steuerung der verbauten Komponenten (Lüfter, Heizungen, Raumfühler, Registerfühler, Türkontaktschalter, Beleuchtungen, etc.), inklusive Überhitzungsregelung zur Ansteuerung eines elektronischen PWM -Expansionsventil
- elektronisches Expansionsventil (PWM) inkl. Spule
- Drucktransmitter 0-60 bar / 4-20mA
- Rohranlegefühler
- Raumfühler
- Registerfühler

Auf eine dampfdiffusionsdichte Isolierung der kalten Anlagenteile in einer geeigneten Dämmschichtdicke ist zu achten:
- Flüssigkeitsleitung und Ventile min. 19mm
- Saugleitung NK und Ventile min. 25mm

Beistellung zum Einbau durch den Kühlmöbelbauer.

Fabrikat '......................'

Typ '......................'
Menge: 10,000 St

**01.01.43 Kältetechnischer Anschluss Kleinkühlstelle 60bar, 0,1 - 1,0 kW**
Kältetechnische Ausstattung, Ventile, Kontrolleinrichtung und Sicherheitsausstattung gem. DIN EN 378; Druckgeräterichtlinie; BGV A4. Die Zubehörteile sind gem. den Herstellervorgaben in den Montagefächern der Kühlmöbel zu montieren.

Ausführung für Normalkühlung ohne Abtauheizung.
Kälteleistung von 0,1 kW bis 1,0 kW

Ausstattung und Zubehör des Kühlers:
- 2 St. Absperrventil inkl. Schraderventil mit Kappe für Saug- und Flüssigkeitsleitung, 6,0 mm
- 1 St. dampfdiffusionsdichte Isolierung der Flüssigkeitsleitung (Dämmschicht 19mm)
- 1 St. dampfdiffusionsdichte Isolierung der Saugleitung (Dämmschicht 25mm)

Liefern und betriebsfertig montieren und anschließen.
Menge: 9,000 St

**01.01.44 Kältetechnischer Anschluss Kleinkühlstelle 60bar, 1,1 - 2,0 kW**
Kältetechnische Ausstattung, Ventile, Kontrolleinrichtung und Sicherheitsausstattung gem. DIN EN 378; Druckgeräterichtlinie; BGV A4. Die Zubehörteile sind gem. den Herstellervorgaben in den Montagefächern der Kühlmöbel zu montieren.

Ausführung für Normalkühlung ohne Abtauheizung.
Kälteleistung von 1,1 kW bis 2,0 kW

Ausstattung und Zubehör des Kühlers:
- 1 St. Absperrventil inkl. Schraderventil mit Kappe für Flüssigkeitsleitung, 6,0 mm
- 1 St. Absperrventil inkl. Schraderventil mit Kappe für Saugleitung, 3/8"
- 1 St. dampfdiffusionsdichte Isolierung der Flüssigkeitsleitung (Dämmschicht 19mm)
- 1 St. dampfdiffusionsdichte Isolierung der Saugleitung (Dämmschicht 25mm)

Liefern und betriebsfertig montieren und anschließen.
Menge: 1,000 St

**01.01.50 Wandeinbaukasten Tauwasserablauf**
Wandeinbaukasten mit Einlauftrichter, Geruchverschluss DN50, zum Anschluss an bauseitig verlegte Abwasserleitung.
Einbaurahmen und zu öffnende Abdeckplatte aus Edelstahl Werkstoff 1.4301.

Abmessungen:
Höhe: 460 mm
Breite: 320 mm
Tiefe: 100 mm

Liefern und betriebsfertig montieren und anschließen.

Fabrikat '......................'

Typ '......................'
Menge: 3,000 St

**01.01.51 Tauwasser-Anschluss Verdampfer, CNS, 3/4" x 22mm**
Anschluss der Tauwasserleitungen an einem Kühlraum-Verdampfer herstellen. Bei einer Raumtemperatur über +1° C wird ein Siphon innerhalb der Kühlzelle eingebaut. Bei einer Raumtemperatur unter +1°C wird ein Siphon außerhalb der Kühlzelle eingebaut.

Ausstattung und Zubehör des Kühlers:
- 1 St. Winkelverschraubung 90° 3/4"x22mm
- 3 St. Bogen 45° i/a x22mm
- 1 St. Bogen 45°x22mm
- 2 St. Bogen 90°x22mm
- 1 St. Klemmrosette

Material: V2A-Presssystem
Dimension: 3/4" x 22mm

Liefern und betriebsfertig montieren und anschließen.

Fabrikat '......................'

Typ '......................'
Menge: 6,000 St

**01.01.52 Tauwasser-Anschluss Verdampfer, CNS, 3/4" x 28mm**
Anschluss der Tauwasserleitungen an dem Tiefkühlraum-Verdampfer herstellen. Bei einer Raumtemperatur über +1° C wird ein Siphon innerhalb der Kühlzelle eingebaut. Bei einer Raumtemperatur unter +1°C wird ein Siphon außerhalb der Kühlzelle eingebaut.

Ausstattung und Zubehör des Kühlers:
- 1 St. Winkelverschraubung 90° 3/4"x28mm
- 3 St. Bogen 45° i/a x28mm
- 1 St. Bogen 45°x28mm
- 2 St. Bogen 90°x28mm
- 1 St. Klemmrosette

Material: V2A-Presssystem
Dimension: 3/4" x 28mm

Liefern und betriebsfertig montieren anschließen.

Fabrikat '......................'

Typ '......................'
Menge: 1,000 St

**01.01.60 Beleuchtung Kühlzellen**
LED-Deckenleuchte 2.250lm / 4000K

Seitenteile Kunststoff (Polycarbonat) grau. Diffusor aus Kunststoff (Polycarbonat) opal. Betriebsgerät gekapselt integriert und fest verbunden mit dem Diffusor und Seitenteil. Komfortable Leitungseinführung über Kabelverschraubung und einfache Installation durch Drehverschluss auf beiden Seiten. Leuchte mit integrierter Durchgangsverdrahtung für das Aneinanderreihen von weiteren Leuchten (Schutzklasse II).

Deckenmontagebügel aus Edelstahl und Leuchtmittel (LED) im Lieferumfang enthalten.

Farbtemperatur: 4.000 K
Bemessungsleistung: 20 W
Bemessungslichtstrom: 2.250 lm
Leuchtenlichtausbeute: 124 lm/W
Betriebsgerät: Konverter
Spannung: 220-240V / 50-60Hz
Schutzart: IP66
Schutzklasse: II
Glühdrahtprüfung: 850°C - 30 Sekunden
Schlagschutz: IK08 (Schlagschutz 5 Joule)
Sicherheitszeichen: D-Zeichen
Sonstige Zeichen: WEEE-Zeichen
Umgebungstemp.: min.: -30 °C
Umgebungstemp.: max.: +50 °C
Energieeffizienzklasse: A+

Abmessungen:
Länge: 800 mm
Breite: 60 mm
Höhe: 50 mm

Liefern und betriebsfertig montieren und anschließen.

Fabrikat '......................'

Typ '......................'
Menge: 6,000 St

**01.01.61 Bewegungsmelder Kühlzellen**
Montiert an der Kühlzellendecke.

Erfassungsbereich: 360°
Spannungsversorgung: 230V / 50 Hz
Schaltleistung: 1200 W
Farbe: weiß

Liefern und betriebsfertig montieren und anschließen.

Fabrikat '......................'

Typ '......................'
Menge: 6,000 St

**01.01.70 Verbundanlage R 744 NK-/TK-Boosteranlage**
Verbundanlage für CO2 / R744 transkritisch

Maschinensatz bestehend aus 2 Verdichtern für die Normalkühlung, und 1 Verdichter für die Tiefkühlung als Booster verschaltet, inkl. Sammlerstation 63 Liter; Ausführung 60,0 bar.

Maschinensatz bestehend aus:
- 2 Stück halbhermetische CO2 - Hubkolben Verdichter für den transkritischen Betrieb (NK-Verbund). Der Führungsverdichter ist mit einer stetischen Leistungsregulierung (10-100%) zur optimalen Anpassung der Kälteleistung ausgestattet
-1 Stück halbhermetischer CO2- Hubkolbenverdichter für den subkritischen Betrieb (TK-Verdichter), auf dem Maschinenrahmen des NK-Verbundes doppelstöckig aufgebaut, ausgestattet mit einem Frequenzumrichter zur optimalen Leistungsanpassung (30-50Hz)

Ölreguliersystem bestehend aus:
1 Stück HD-Ölabscheider
1 Stück Füllstandsüberwachung am Abscheider
1 Stück Ölfilter in Hauptölleitung
1 Stück Kugelventil in Hauptölleitung
1 Stück Magnetventil in Ölleitung
1 Stück Hochdruck-Ölspiegelregulator je Verdichter montiert (230 V AC)

Zubehör der Anlage:
1 Stück Saugdruckwächter
1 Stück Hochdruckmanometer NK
1 Stück Saugdruckmanometer NK
1 Stück Mitteldruckmanometer
1 Stück Saugdruckmanometer TK
1 Stück Drucktransmitter HD (0 - 120 bar)
1 Stück Drucktransmitter TK (0 - 45 bar)
2 Stück Drucktransmitter MD/NK (0 - 60 bar)
3 Stück Temperaturfühler montiert
4 Stück Temperaturfühler als Rohranlegefühler montiert
2 Stück Temperaturfühler (lose beigestellt) für die Gaskühleraustrittstemperatur

1 Sammlerstation / Mitteldruckstation mit Rohrwendel liegend (schräg)
Inhalt:  63,0 Liter
max. zul. Betriebsdruck  60,0 bar(Ü)
1 Stück Minimalstandsüberwachung
2 Stück Kugelventil in Flüssigkeitsleitung
1 Stück Filtertrockner inklusive Einsatz montiert auf dem Maschinenrahmen der Verbundanlage.

1 Stück luftgekühlter Verflüssigungssatz zur Kühlung von Kältemittelsammlern in R744-Kältesystemen:
- Verflüssigungssatz an Rohrwendel des R744-Sammlers montiert mit vollhermetischem Verdichter mit Hoch- und Niederdruckschalter, Filtertrockner und Kapillarrohr
- Vorfüllung der Anlage mit R 290
- Druckwächter absperrbar, am Sammler montiert max. Betriebsdruck 70 bar
Schaltbereich 15 bis 65 bar

Flashgasüberhitzer in Kondensatleitung
1 Plattenwärmetauscher montiert
1 Stück elektronisch gesteuertes Schrittmotorventil für Hochdruckanwendungen als Flashgasbypassventil

Hochdruckregelventil
1 Stück elektronisch gesteuertes Schrittmotorventil für Hochdruckanwendungen als HD-Regelventil
1 Stück Schmutzfilter in Kondensatleitung vor dem HD-Ventil montiert

Ausführung mit redundanten HD-/MD- Regelventilen
1 Stück elektronisch gesteuertes Schrittmotorventil für Hochdruckanwendungen als HD-Regelventil
1 Stück elektronisch gesteuertes Schrittmotorventil für Hochdruckanwendungen als Flashgasbypassventil

Sauggaswärmetauscher montiert
Primärseite:
Kältemittel:  R744 flüssig
Eintrittstemperatur:  5,3 °C
Austrittstemperatur:  1,3 °C
Sekundärseite:
Kältemittel:  R744 gasförmig
Eintrittstemperatur:  -25 °C
Austrittstemperatur:  -10 °C
Verdampfungstemperatur:  -30 °C
Montage des Wärmetauschers am Verdichtersatz einschließlich kältetechnischer Verrohrung inkl. dampdiffusionsdichter Isolierung (Dämmstärke 19,0mm).

Frequenzumrichter
1 Stück Frequenzumrichter, inkl. EMV-Filter, zur stufenlosen Leistungsregulierung des TK- Verdichters (30-50 Hz), montiert am Maschinenrahmen.
Netzanschluß:  400 V-3-50/60 Hz
Leistung:  2,2 kW / max. 5,8 A
STO:  sicherer Halt (Safe Torque Off)
Schnittstellen  BACnet MS/TC, Modbus RTU
Schutzklasse  IP 66

1 Stück Luftgekühlter Enthitzer R744
Axialenthitzer horizontal ausblasend
max. Betriebsdruck:  45,0 bar
Leistung ca.:  0,3 kW
Kältemittel:  R744 gasförmig
Eintritt:  +70 °C
Austritt ca.:  +40 °C
bei Lufteintritt  +27 °C
Anzahl der Lüfter:  1x 230 VAC/0,14A
Montage in Druckleitung

Schaltschrank auf dem Maschinengestell montiert
Türanschlag rechts
Kabelabgang unten
- Baugruppe für NK-/ TK- Boosteranlage 2/1 zur Ansteuerung des NK-Verbundes mit stufenloser LR für den Führungsverdichter, TK-Boosterverdichter mit Frequenzumrichter, Ölreguliersystem, Sicherheitsausstattung, Bedienung und Betriebsmeldungen
- Ansteuerung der redundanten MD-/HD- Ventile
- Enthitzer Standard 230V
- Ansteuerung der Stillstandskühlung (separate
Spannungsversorgung)
- Verflüssiger- Regelung mit Spannungsabgang 230V+separaten N / 0-10V Signal / Störmeldekontakt
- Baugruppe für Not- Aus- Schaltung, inkl. Ansteuerung über Handtaster und Gasalarm
- Gateway zur Störmeldeweiterleitung inklusive VPNDSL- Router mit Parametrierung, Zertifikatsaustausch und VPN-Routing, sowie Softwarelizenz zur Betriebsdatenerfassung.

sonstiges Zubehör:
- 1 Satz Schwingmetallfüße für den optimalen, erschütterungsarmen Stand

Leistungsdaten:
Kälteleistung NK:  0,53 bis 10,6 kW
bei Verdampfungstemperatur:  -10,0 °C
Überhitzung:  15 K
Kälteleistung TK:  2,0 kW @45Hz
bei Verdampfungstemperatur:  -30 °C
Überhitzung:  15 K
Temperatur Mitteldruck:  +5,3 °C
Gaskühleraustrittstemperatur:  +40,0 °C
Gaskühlerleistung:  25,0 kW
Mitteldruck:  40,0 bar

Rohrleitungsanschlüsse geplant:
Saugleitung NK:  1 1/8" (K65)
Saugleitung TK:  15 mm (Cu)
Druckleitung:  1 1/8" (K65)
Flüssigkeitsleitung:  7/8 mm (K65)

Allgemeine Anlagenausführung:
Druckfestigkeits- und Dichtheitsprüfung
CE-Abnahme nach DGRL (97/23/EG) Kategorie IV
Maximale Betriebsdrücke der angebotenen Anlage:
Hochdruckseite:  120,0 bar
Mitteldruckseite:  60,0 bar
Niederdruckseite NK:  45,0 bar
Niederdruckseite TK:  30,0 bar

Anlage montiert und verrohrt, auf Dichtheit geprüft, mit Öl und Schutzgas gefüllt sowie mit dampdiffusionsdichter Isolierung (Dämmstärke 19,0mm).

Inkl. Erstbefüllung der Anlage mit Betriebsmitteln, Einregulierung der Anlagenteile und Regler, Funktionsprüfung der Sicherheitstechnik. Funktionsprüfung aller Baugruppen inkl. Erstellen der Inbetriebnahmeprotokolle sowie Anlagendokumente und Anlagenbücher sowie Dokumentation von Druckprobe und Funktionstest.

Liefern, einbringen und betriebsfertig montieren und anschließen sowie in Betrieb nehmen.
Zur Inbetriebnahme gehört die gemeinsame Funktionsprüfung mit dem Gewerk GLT über die Weiterleitung aller Störmeldungen an die GLT.

Fabrikat '......................'

Typ '......................'
Menge: 1,000 St

**01.01.71 Rohrleitungsschwingungsdämpfer**
Rohrleitungsschwingungsdämpfer aus CNS-Stahl zur fachgerechten Entkopplung der Rohrleitungen zum Baukörper. In folgenden Rohrleitungen sind Rohrleitungsschwingungsdämpfer einzubauen.

1 St. für Saugleitung NK 45,0 bar, 3/4"
1 St. für Saugleitung TK 30,0 bar, 1/2"
1 St. für Druckleitung 120,0 bar, 7/8"
1 St. für Kondensatleitung 120,0 bar, 7/8"
1 St. für Flüssigkeitsleitung 60,0 bar, 5/8"
1 St. für SV-Leitung ND NK 45,0 bar 1-1/8"
1 St. für SV-Leitung ND TK 30,0 bar 1-1/8"
1 St. für SV-Leitung MD 60,0 bar 1-1/8"
1 St. für SV-Leitung HD 120,0 bar 1-1/8"

Werkstoff: Tombak, Edelstahl 1.4571

Liefern und betriebsfertig montieren.

Fabrikat '......................'

Typ '......................'
Menge: 1,000 St

**01.01.72 Filterwechsel nach Inbetriebnahme**
*** Pauschalposition
Die Filter sind ca. 4-6 Wochen nach Inbetriebnahme zu wechseln.

Filterpatrone inkl Ersatzdichtungen für:
- Ölabscheider
- Flüssigkeitsfilter
- Saugfilter NK
- Saugfilter TK

Für diese Arbeiten ist die Anlage kurzfristig außer Betrieb zu nehmen. Dies hat außerhalb der Betriebszeiten der gastronomischen Einrichtungen zu erfolgen. Der Termin des Austausches ist mit dem Betreiber abzustimmen.

Der Zugang zum Kältemaschinenraum im UG in Achse E-F/5-6 erfolgt durch nicht öffentliche Bereiche. Um Zugang zu den Räumlichkeiten zu erhalten, ist das Facility Management im Vorfeld zu kontaktieren und der Termin abzustimmen.

Liefern und betriebsfertig montieren inkl. fachgerechter Entsorgung der ersetzten Altfilter.

Fabrikat '......................'

Typ '......................'
Menge: 1,000 psch

**01.01.73 Eintransport u. kältetechnische Montage Maschinentechnik inkl. Zubehör**
*** Pauschalposition
Kältetechnische Montage und Transport sämtlicher Anlagenteile wie Verbundanlage, Maschinengestell, Schaltschränke etc.

- Anlagenteile mit allen benötigten Hub-und Transportmitteln zur Verwendungsstelle transportieren.
- Der Eintransport erfolgt über eine Bodenöffnung im Erdgeschoss mit den Abmessungen von 4x3m im Atrium oberhalb der Produktion in Achse C-D/5-6. Der Transportweg von der Einbringöffnung bis zum Maschinenraum im UG beträgt ca. 20,0 m. Die Tür zum Maschinenraum Kleinkälte ist im Lichten ca. 2,2x1,2m.
- Montage zu einer funktionsfähigen Einheit im Maschinenraum unter Hinzulieferung aller benötigten Zubehörteile die für eine fachgerechte und vorschriftsmäßige Installation benötigt werden.
Menge: 1,000 psch

**01.01.80 Gaskühler R744, Leistung 25,0 kW**
Zur Montage auf dem Dach des Gebäudes.

Lamellierter Wärmeübertrager, für die Funktion als Wärmeübertrager, in Tischausführung zur Aussenaufstellung, mit EC- Axialventilatoren.

Technische Daten:
Leistung:  25,0 kW
Medium:  R744
Betriebsdruck:  120,0 bar
Lufteintrittstemp.:  38.0 °C
Gaskühleraustrittstemp.:  +40,0 °C
Luftvolumenstrom ca.:  10.500 m³/h
Anzahl der Ventilatoren:  2
Motortechnologie:  EC
Spannung/Frequenz:  230V / 50Hz
Schalldruckpegel in 10m: 35 dB(A)
Schallleistungspegel max.:  66 dB(A)

Gerätelänge max.: 2.000 mm
Gerätebreite max.: 1.000 mm
Gerätehöhe max.:  1.000 mm

Mit der folgenden Ausstattung:
- Auslegung mit 10% Flächenreserve
- systemzugehörige Drehzahlregelung im Schaltschrank mit Hauptschalter, Motormanagement und Motorabsicherung werksseitig auf dem Gerät aufgebaut
- Reparaturschalter je Ventilator montiert und verdrahtet
- Absperrventil für Druckaufnehmer montiert
- 1 Satz Schwingungsdämpfer
- Temperaturfühler für Gaskühleraustrittstemperatur

Liefern und betriebsfertig montieren und anschließen.

Fabrikat '......................'

Typ '......................'
Menge: 1,000 St

**01.01.81 Montagegestell Gaskühler**
Montagesystem zur schonenden Aufstellung von schweren Geräten auf Flachdächern.
Material: verzinkter Stahl

Ausführung:
Anzahl Füße (300 x 300 mm): mind. 4 St.
max. Fußbelastung: 120 kg
Länge der Längsstreben: 1 m
Anzahl der Längsstreben: 2 St.
Länge der Querstreben: 1,2 m
Anzahl der Querstreben: 2 St.
Anzahl der Halterungs-Sets: 2 St.

Liefern und betriebsfertig montieren.

Fabrikat '......................'

Typ '......................'
Menge: 1,000 St

**01.01.82 Ölprotektor - Auffang- und Rückhaltesystem**
Sonder Auffang- und Rückhaltesystem für Klima- und Kälteanlagen zur Einhaltung der Gesetzesanforderungen nach § 62g ff. des WHG (Wasserhaushaltsgesetz) § 3 der VAwS (Anlagenverordnung) § 3 USchadG (Umweltschadensgesetz) sowie Art. 4, Art. 11 § 3 der Europäischen Wasserrahmenrichtlinie (EU WRRL) und ihrer EU Tochterrichtlinie "Grundwasserschutz".

bestehend aus:
- 1 St. Edelstahl-Auffangwanne
- 1 St. Gegenstromsystem
- 1 St. Gegenstromsystem-Laubschutzgitter
- 1 St. Montageset

Im Auffang- und Rückhaltesystem befindliche Leichtflüssigkeiten, wie z.B. Estheröl usw. werden gemäß den gesetzlichen Vorgaben durch das integrierte Gegenstromsystem abgeschieden und im System zurückgehalten.

Technische Daten Auffangsystem:
Flüssigkeiten: Öl
Werkstoff: Edelstahl 1.4301
Abnahmezeugnis: ED 10204-3.1
Materialgüte: 3.1.b ADW2, DIN EN 10259
Schweißungen: DIN-EN 287-1 141

Technische Daten Gegenstromsystem:
Werkstoff: Edelstahl 1.4301
Abnahmezeugnis: ED 10204-3.1
Materialgüte: 3.1.b ADW2, DIN EN 10259
Schweißungen: DIN-EN 287-1 141

Prüfungen: geprüft durch die LGQ QualiTest TÜV Rheinland Group Prüfbericht Nr. 7391402-01

Abmessungen:
Länge: 2.200 mm
Breite: 1.200 mm
Höhe: 80 mm

Liefern und betriebsfertig montieren.

Fabrikat '......................'

Typ '......................'
Menge: 1,000 St

**01.01.83 Heizset für Ölprotektor**
Temperatur- und pegelstandsabhängiges Heizset für den Ganzjahresbetrieb bestehend aus:
- 1 St. Heizungsansteuerung inkl. Störmeldekontakt im Aufputzgehäuse zur Montage am Ölprotektor, 2- Stab- Niveauerkennung (konduktiv) und Temperaturmessung mit Grenzwert zur Erfasssung der Frostgrenze, Relaisausgang für Heizung
- 1 St. Silikon- Heizmatten 200x300mm, 230V/400W, Anschluss mittels 1.500mm langen Silikonkabel
- 0,5 m² diffusionsdichte Kautschukdämmplatte BL-s3-d0 19mm, selbstklebend, zur Energieeinsparung montiert am Ölprotektor

Durch die Heizungsansteuerung wird die Umgebungstemperatur und der Pegelstand des Wassers bzw. Eis in der Wanne erfasst. Steigt der Pegelstand aufgrund von Eisbildung in dem Protektor an, schaltet das Thermostat die Heizung frei, um abzutauen. Dadurch wird der Stromverbrauch reduziert, da nur bei tatsächlichem Kondensateinfall in dem Protektor und daraus resultierender Eisbildung die Heizung bestromt wird. Steigt der Pegelstand aufgrund eines verstopften Ablaufs zu stark an, löst das System einen Alarm über einen potentialfreien Kontakt aus und informiert so den Betreiber über den Zustand des Protektors. Dies gewährt eine ständige Überwachung der Funktionsfähigkeit des Protektors.

Technische Daten
Schutzart
Heizungsansteuerung: IP66
Schutzart Matte: IP65
Heizleistung: 400W
Absicherung: 10A
Spannungsversorgung: 230V / 50Hz

Liefern und betriebsfertig montieren und anschließen.

Fabrikat '......................'

Typ '......................'
Menge: 1,000 St

**01.01.90 Sicherheitsventilstation R744**
Zur Vermeidung von unzulässigem Überdruck in den Anlagenteilen durch das Abblasen von Kältemittel in die Atmosphäre.

Bestehend aus:
- 2 St. Sicherheitsventil 120,0 bar Hochdruck NK
- 1 St. Wechselventil 120 bar
- 2 St. Sicherheitsventil 60,0 bar Mitteldruck
- 1 St. Wechselventil 60,0 bar
- 2 St. Sicherheitsventil 45,0 bar Niederdruck NK
- 1 St. Wechselventil 45,0 bar
- 2 St. Sicherheitsventil 30,0 bar Niederdruck TK
- 1 St. Wechselventil 30,0 bar
- 1 St. Abdeckung

Sämtliche Bauteile inkl. der notwendigen Lötfittinge zum Anschluss an (hochdruckfestes) Kupferrohr montiert auf einer gemeinsamen Montageplatte aus verzinktem und lackiertem Stahlblech. Die Sicherheitsventilstation ist am Schachtkopf von Schacht 17 so zu montieren, dass eine Gefährdung von Personen ausgeschlossen ist.

Liefern und betriebsfertig montieren und anschließen.

Fabrikat '......................'

Typ '......................'
Menge: 1,000 St

**01.01.100 Gassensor R744/CO2**
Sensorboard ohne Display, inklusive Infrarot- Messwertgeber in Aufputzgehäuse für die Detektierung von R744 zum Anschluss an die vorgenannte Gaswarnzentrale. Verwendung in industriellen und gewerblichen Anwendungen.
Zur Wandmontage.

Spannungsversorgung: 24V DC/AC
Alarmrelais: 2 St.
Alarmmeldung: Summer + Status-LED
Eingänge: Digital + Analog (4-20 mA)
Ausgänge: Analogausgang + RS485
Messgas: CO2 / R744
Messbereich: 0 bis 5 Vol.-%
Messverfahren: IR- Messung
Einsatzbereich: -30 °C bis +50 °C
Schutzart: IP65
 ausgenommen Gaseintritt
Abmessungen:
Länge: 150 mm
Breite: 150 mm
Tiefe: 65 mm

Liefern und betriebsfertig montieren und anschließen.

Fabrikat '......................'

Typ '......................'
Menge: 19,000 St

**01.01.101 V2A-Rammschutz für Gassensor**
Edelstahl-Schutzbügel für vorgenannte Gassensoren.
Rammschutz in massiver Ausführung.

Liefern und montieren.

Fabrikat '......................'

Typ '......................'
Menge: 8,000 St

**01.01.102 V2A-Schutzgehäuse für Gassensor**
Edelstahl-Schutzgehäuse als Spritzwasserschutz für vorgenannte Gassensoren.

Liefern und montieren.

Fabrikat '......................'

Typ '......................'
Menge: 4,000 St

**01.01.110 Alarmeinheit - Blitzwarnleuchte mit Akustikmelder**
LED-Mehrtonsirene, Licht und Ton getrennt ansteuerbar für eine zweistufige Signalisierung. Tonart anwendungsspezifisch einstellbar, Lautstärke einstellbar.

Technische Daten:
Materialien: Kunststoff
Kalottenfarbe: rot
Lautstärke in 1m Entf.: 110,0 dB(A) / Mehrton
Schutzart: IP65
Anschluss: Schraubklemme
Betriebstemperatur: -20 bis +50 °C
Betriebsspannung: 24V AC/DC
Befestigung inkl.: Montagekonsole

Liefern und betriebsfertig montieren und anschließen.

Fabrikat '......................'

Typ '......................'
Menge: 20,000 St

*Hinweis: Ausführungsbeschreibung Kältetechnische Verrohrung*
Kühlschrankrohr CuFe2P, R420/R300 in Kühlschrankqualität, innen sauber, blank und trocken

in Stangen gem. EN 12735-1, K65(CuFe2P), R420/R300

Liefern, in Teillängen zuschneiden und als funktionsfähige Leitung montieren.
Staubdicht verschlossene Enden, Lötfittinge in gleicher Qualität, Lötverbindungen im Hartlötverfahren mit Silberlot, wobei das Rohrnetz zur Verhinderung von Zunderbildung mit Stickstoff zu durchströmen ist. Einschließlich kompletter Befestigung der Rohrleitungen durch spezielle, isolierte Rohrträger, schwingungsgedämpft an Wand oder Decke befestigt.

Montagehöhe der Rohrtrasse: 4,0 - 4,5 m.

Rohrleitungssystem evakuieren und trocknen. Mit Dichtheitsprüfung und Abdrücken der Anlagen mit Stickstoff. Das Kontrollergebnis ist zu dokumentieren.

Die Wände bestehen aus Beton, Kalksandstein und Ständerwerk, die Decken bestehen aus Beton. Zum Lieferumfang gehören des Weiteren sämtliche Bögen, Muffen, Reduzierstücke, T-Stücke, Lötmaterialien auch für gesplittete Steigleitungen.

**01.01.200 Kupferrohr für Hochdruckanwendung 120bar, 6mm**
Kupferrohr-Ringrohr gem. EN 12735-1, innen gereinigt.

max. Betriebsdruck: 120bar
Dimension: 6 x 1,0mm

Einschließlich aller benötigten Schellen, Formteile bzw. Lötfittinge.

Liefern, in Teillängen zuschneiden und als funktionsfähige Leitung montieren.

Fabrikat '......................'

Typ '......................'
Menge: 125,000 m

**01.01.201 Kupferrohr für Hochdruckanwendung 120bar, 3/8"**
Kupferrohr-Stangen gem. EN 12735-1, K65(CuFe2P), R420/R300, innen gereinigt.

max. Betriebsdruck: 120bar
Dimension: 9,52 x 0,65 mm / 3/8"

Einschließlich aller benötigten Schellen und Befestigungsmaterial liefern, in Teillängen zuschneiden und als funktionsfähige Leitung montieren.

Fabrikat '......................'

Typ '......................'
Menge: 90,000 m

**01.01.202 Kupferrohr für Hochdruckanwendung 120bar, 1/2"**
Kupferrohr-Stangen gem. EN 12735-1, K65(CuFe2P), R420/R300, innen gereinigt.

max. Betriebsdruck: 120bar
Dimension: 12,7 x 0,85mm / 1/2"

Einschließlich aller benötigten Schellen und Befestigungsmaterial liefern, in Teillängen zuschneiden und als funktionsfähige Leitung montieren.

Fabrikat '......................'

Typ '......................'
Menge: 115,000 m

**01.01.203 Kupferrohr für Hochdruckanwendung 120bar, 5/8"**
Kupferrohr-Stangen gem. EN 12735-1, K65(CuFe2P), R420/R300, innen gereinigt.

max. Betriebsdruck: 120bar
Dimension: 15,87 x 1,05mm / 5/8"

Einschließlich aller benötigten Schellen und Befestigungsmaterial liefern, in Teillängen zuschneiden und als funktionsfähige Leitung montieren.

Fabrikat '......................'

Typ '......................'
Menge: 105,000 m

**01.01.204 Kupferrohr für Hochdruckanwendung 120bar, 3/4"**
Kupferrohr-Stangen gem. EN 12735-1, K65(CuFe2P), R420/R300, innen gereinigt.

max. Betriebsdruck: 120bar
Dimension: 19,05 x 1,3 mm / 3/4"

Einschließlich aller benötigten Schellen und Befestigungsmaterial liefern, in Teillängen zuschneiden und als funktionsfähige Leitung montieren.

Fabrikat '......................'

Typ '......................'
Menge: 10,000 m

**01.01.205 Kupferrohr für Hochdruckanwendung 120bar, 7/8"**
Kupferrohr-Stangen gem. EN 12735-1, K65(CuFe2P), R420/R300, innen gereinigt.

max. Betriebsdruck: 120bar
Dimension: 22,23 x 1,5mm / 7/8"

Einschließlich aller benötigten Schellen und Befestigungsmaterial liefern, in Teillängen zuschneiden und als funktionsfähige Leitung montieren.

Fabrikat '......................'

Typ '......................'
Menge: 5,000 m

**01.01.206 Kupferrohr für Hochdruckanwendung 120bar, 1-1/8"**
Kupferrohr-Stangen gem. EN 12735-1, K65(CuFe2P), R420/R300, innen gereinigt.

max. Betriebsdruck: 120bar
Dimension: 28,57 x 1,9 mm / 1-1/8"

Einschließlich aller benötigten Schellen und Befestigungsmaterial liefern, in Teillängen zuschneiden und als funktionsfähige Leitung montieren.

Fabrikat '......................'

Typ '......................'
Menge: 130,000 m

**01.01.207 Kupferrohr Bogen für Hochdruckanwendung 120bar, 3/8"**
In den erforderlichen Winkelmaßen zur Verarbeitung mit Kupferrohr für Hochdruckanwendung bis 120bar.
Verarbeitung durch Löten.

Werkstoff: CuFe2P
Winkelmaße: 45 / 90 °
Anzahl Innenlötende: 1 / 2
Dimension: 3/8"

Liefern und betriebsfertig montieren.

Fabrikat '......................'

Typ '......................'
Menge: 20,000 St

**01.01.208 Kupferrohr Bogen für Hochdruckanwendung 120bar, 1/2"**
In den erforderlichen Winkelmaßen zur Verarbeitung mit Kupferrohr für Hochdruckanwendung bis 120bar.
Verarbeitung durch Löten.

Werkstoff: CuFe2P
Winkelmaße: 45 / 90 °
Anzahl Innenlötende: 1 / 2
Anschlussmaße: 1/2"

Liefern und betriebsfertig montieren.

Fabrikat '......................'

Typ '......................'
Menge: 55,000 St

**01.01.209 Kupferrohr Bogen für Hochdruckanwendung 120bar, 5/8"**
In den erforderlichen Winkelmaßen zur Verarbeitung mit Kupferrohr für Hochdruckanwendung bis 120bar.
Verarbeitung durch Löten.

Werkstoff: CuFe2P
Winkelmaße: 45 / 90 °
Anzahl Innenlötende: 1 / 2
Dimension: 5/8"

Liefern und betriebsfertig montieren.

Fabrikat '......................'

Typ '......................'
Menge: 40,000 St

**01.01.210 Kupferrohr Bogen für Hochdruckanwendung 120bar, 3/4"**
In den erforderlichen Winkelmaßen zur Verarbeitung mit Kupferrohr für Hochdruckanwendung bis 120bar.
Verarbeitung durch Löten.

Werkstoff: CuFe2P
Winkelmaße: 45 / 90 °
Anzahl Innenlötende: 1 / 2
Anschlussmaße: 3/4"

Liefern und betriebsfertig montieren.

Fabrikat '......................'

Typ '......................'
Menge: 5,000 St

**01.01.211 Kupferrohr Bogen für Hochdruckanwendung 120bar, 7/8"**
In den erforderlichen Winkelmaßen zur Verarbeitung mit Kupferrohr für Hochdruckanwendung bis 120bar.
Verarbeitung durch Löten.

Werkstoff: CuFe2P
Winkelmaße: 45 / 90 °
Anzahl Innenlötende: 1 / 2
Anschlussmaße: 7/8"

Liefern und betriebsfertig montieren.

Fabrikat '......................'

Typ '......................'
Menge: 3,000 St

**01.01.212 Kupferrohr Bogen für Hochdruckanwendung 120bar, 1-1/8"**
In den erforderlichen Winkelmaßen zur Verarbeitung mit Kupferrohr für Hochdruckanwendung bis 120bar.
Verarbeitung durch Löten.

Werkstoff: CuFe2P
Winkelmaße: 45 / 90 °
Anzahl Innenlötende: 1 / 2
Anschlussmaße: 1-1/8"

Liefern und betriebsfertig montieren.

Fabrikat '......................'

Typ '......................'
Menge: 70,000 St

**01.01.213 Kupferrohr T-Stück für Hochdruckanwendung 120bar, 3/8"**
Mit Innenlötenden zur Verarbeitung mit Kupferrohr für Hochdruckanwendung bis 120bar. Verarbeitung durch Löten.

Werkstoff: CuFe2P
Anschlussmaße: 3/8"

Liefern und betriebsfertig montieren.

Fabrikat '......................'

Typ '......................'
Menge: 15,000 St

**01.01.214 Kupferrohr T-Stück für Hochdruckanwendung 120bar, 1/2"**
Mit Innenlötenden zur Verarbeitung mit Kupferrohr für Hochdruckanwendung bis 120bar. Verarbeitung durch Löten.

Werkstoff: CuFe2P
Anschlussmaße: 1/2"

Liefern und betriebsfertig montieren.

Fabrikat '......................'

Typ '......................'
Menge: 7,000 St

**01.01.215 Kupferrohr T-Stück für Hochdruckanwendung 120bar, 5/8"**
Mit Innenlötenden zur Verarbeitung mit Kupferrohr für Hochdruckanwendung bis 120bar. Verarbeitung durch Löten.

Werkstoff: CuFe2P
Anschlussmaße: 5/8"

Liefern und betriebsfertig montieren.

Fabrikat '......................'

Typ '......................'
Menge: 2,000 St

**01.01.216 Kupferrohr T-Stück für Hochdruckanwendung 120bar, 3/4"**
Mit Innenlötenden zur Verarbeitung mit Kupferrohr für Hochdruckanwendung bis 120bar. Verarbeitung durch Löten.

Werkstoff: CuFe2P
Anschlussmaße: 3/4"

Liefern und betriebsfertig montieren.

Fabrikat '......................'

Typ '......................'
Menge: 2,000 St

**01.01.217 Kupferrohr Reduzierung für Hochdruckanwendung 120bar, 3/8"**
Mit Innenlötenden (Reduzierung bis 3 NW) zur Verarbeitung mit Kupferrohr für Hochdruckanwendung bis 120bar. Verarbeitung durch Löten.

Werkstoff: CuFe2P
Anschlussmaße: 3/8"

Liefern und betriebsfertig montieren.

Fabrikat '......................'

Typ '......................'
Menge: 25,000 St

**01.01.218 Kupferrohr Reduzierung für Hochdruckanwendung 120bar, 1/2"**
Mit Innenlötenden (Reduzierung bis 3 NW) zur Verarbeitung mit Kupferrohr für Hochdruckanwendung bis 120bar. Verarbeitung durch Löten.

Werkstoff: CuFe2P
Anschlussmaße: 1/2"

Liefern und betriebsfertig montieren.

Fabrikat '......................'

Typ '......................'
Menge: 12,000 St

**01.01.219 Kupferrohr Reduzierung für Hochdruckanwendung 120bar, 5/8"**
Mit Innenlötenden (Reduzierung bis 3 NW) zur Verarbeitung mit Kupferrohr für Hochdruckanwendung bis 120bar. Verarbeitung durch Löten.

Werkstoff: CuFe2P
Anschlussmaße: 5/8"

Liefern und betriebsfertig montieren.

Fabrikat '......................'

Typ '......................'
Menge: 5,000 St

**01.01.220 Kupferrohr Reduzierung für Hochdruckanwendung 120bar, 3/4"**
Mit Innenlötenden (Reduzierung bis 3 NW) zur Verarbeitung mit Kupferrohr für Hochdruckanwendung bis 120bar. Verarbeitung durch Löten.

Werkstoff: CuFe2P
Anschlussmaße: 3/4"

Liefern und betriebsfertig montieren.

Fabrikat '......................'

Typ '......................'
Menge: 3,000 St

**01.01.221 Kupferrohr Reduzierung für Hochdruckanwendung 120bar, 7/8"**
Mit Innenlötenden (Reduzierung bis 3 NW) zur Verarbeitung mit Kupferrohr für Hochdruckanwendung bis 120bar. Verarbeitung durch Löten.

Werkstoff: CuFe2P
Anschlussmaße: 7/8"

Liefern und betriebsfertig montieren.

Fabrikat '......................'

Typ '......................'
Menge: 2,000 St

**01.01.222 Kupferrohr Reduzierung für Hochdruckanwendung 120bar, 1-1/8" bar**
Mit Innenlötenden (Reduzierung bis 3 NW) zur Verarbeitung mit Kupferrohr für Hochdruckanwendung bis 120bar. Verarbeitung durch Löten.

Werkstoff: CuFe2P
Anschlussmaße: 1-1/8"

Liefern und betriebsfertig montieren.

Fabrikat '......................'

Typ '......................'
Menge: 3,000 St

**01.01.223 Tauwasserleitung V2A-Rohr 22x1,2 mm**
V2A-Rohr einschließlich der benötigten Schellen und dem Befestigungsmaterial aus V2A.

Material: CNS-Rohr
Abmessungen: 22x1,2 mm

Liefern, in Teillängen zuschneiden und als funktionsfähige Leitung montieren.

Fabrikat '......................'

Typ '......................'
Menge: 20,000 m

**01.01.224 Tauwasserleitung V2A-Rohr 28x1,2 mm**
V2A-Rohr einschließlich der benötigten Schellen und dem Befestigungsmaterial aus V2A.

Material: CNS-Rohr
Abmessungen: 28x1,2 mm

Liefern, in Teillängen zuschneiden und als funktionsfähige Leitung montieren.

Fabrikat '......................'

Typ '......................'
Menge: 6,000 m

**01.01.225 Tauwasserleitung V2A-Rohr 35x1,5 mm**
V2A-Rohr einschließlich der benötigten Schellen und dem Befestigungsmaterial aus V2A.

Material: CNS-Rohr
Abmessungen: 35x1,5 mm

Liefern, in Teillängen zuschneiden und als funktionsfähige Leitung montieren.

Fabrikat '......................'

Typ '......................'
Menge: 10,000 m

**01.01.226 Tauwasserleitung V2A-Pressfitting Bogen, 22 mm**
Bogen in den erforderlichen Winkelgraden aus Edelstahl mit Prüf-Contur.

Dimension: 22 mm

Liefern und betriebsfertig montieren.

Fabrikat '......................'

Typ '......................'
Menge: 10,000 St

**01.01.227 Tauwasserleitung V2A-Pressfitting Bogen, 28 mm**
Bogen in den erforderlichen Winkelgraden aus Edelstahl mit Prüf-Contur.

Dimension: 28 mm

Liefern und betriebsfertig montieren.

Fabrikat '......................'

Typ '......................'
Menge: 3,000 St

**01.01.228 Tauwasserleitung V2A-Pressfitting Bogen, 35 mm**
Bogen in den erforderlichen Winkelgraden aus Edelstahl mit Prüf-Contur.

Dimension: 35 mm

Liefern und betriebsfertig montieren.

Fabrikat '......................'

Typ '......................'
Menge: 5,000 St

**01.01.229 Tauwasserleitung T-Stück V2A-Rohr, 22 mm**
Aus V2A zur Montage in Tauwasserleitung.

Dimension: 22 mm

Liefern und betriebsbereit montieren.

Fabrikat '......................'

Typ '......................'
Menge: 1,000 St

**01.01.230 Tauwasserleitung T-Stück V2A-Rohr, 28 mm**
Aus V2A zur Montage in Tauwasserleitung.

Dimension: 28 mm

Liefern und betriebsbereit montieren.

Fabrikat '......................'

Typ '......................'
Menge: 2,000 St

**01.01.231 Tauwasserleitung T-Stück V2A-Rohr, 35 mm**
Aus V2A zur Montage in Tauwasserleitung.

Dimension: 35 mm

Liefern und betriebsbereit montieren.

Fabrikat '......................'

Typ '......................'
Menge: 1,000 St

**01.01.232 Tauwasserleitung Reduzierung V2A-Rohr, 28x22 mm**
Aus V2A zur Montage in Tauwasserleitung.

Dimension: 28x22 mm

Liefern und betriebsbereit montieren.

Fabrikat '......................'

Typ '......................'
Menge: 2,000 St

**01.01.233 Tauwasserleitung Reduzierung V2A-Rohr, 35x28 mm**
Aus V2A zur Montage in Tauwasserleitung.

Dimension: 35x28 mm

Liefern und betriebsbereit montieren.

Fabrikat '......................'

Typ '......................'
Menge: 2,000 St

*Hinweis: Ausführungsbeschreibung Rohrträger*
Um einen optimalen Systemverbund zu erreichen und um Tauwasser an Befestigungspunkten im Kälte- und Klimabereich zu vermeiden, sind Isolierohrträger zu verwenden. Einteilig, thermisch entkoppelt, mit 2 PUR/PIR-Segmenten und selbstklebendem Verschluss.
Wärmeleitfähigkeit bei 0°C Mitteltemperatur (DIN EN ISO 8497): lambda; 0 °C = 0,036 W/(mK) Wasserdampf- Diffusionswiderstand (EN 13469): 7.000
Baustoffklasse: schwerentflammbar, Euroklasse BL-s2,d0

Technische Daten Mindestanforderung:
Wärmeleitfähigkeit bei 0°C
Mitteltemperatur (EN12667): 0,033W/(m*K)
Wasserdampf-Diffusions-
widerstand (EN13469): µ 10.000
Baustoffklasse: schwerentflammbar,
 Euroklasse BL-s2,d0
obere Anwendungsgrenztemp.: bis +105° C
untere Anwendungsgrenztemp.: -50°C

Bedingungen bei Betrieb:
Umgebungstemperatur: +22°C
Relative Luftfeuchte:  85%

Geeignet für Montage in nicht belüfteten Zwischendecken, Zwischenwänden, feuchten Schächten und Technikräumen.

Verarbeitung:
- Alle Nähte sind mit dem Kleber fachgerecht zu verschließen.
- Die Klebnähte müssen diffusionsdicht hergestellt werden.
- In die Kosten der Dämmung sind Isolierrohrträger der entsprechenden Dämmschichtdicke mit einzurechnen.
  Die Isolierrohrträger sind aus demselben Lieferprogramm wie die Isolierschläuche zu wählen.

Für sämtliche vorgenannten Dämmsysteme gilt:
Liefern und fachgerecht an den Rohrleitungen montieren.

**01.01.234 Kälte-Rohrschelle BL-s2-d0, 13x6mm**
Rohrschelle inklusive Kälterohrträger BL-s2-d0 mit einer 13 mm starken Dämmeinlage aus diffusionsdichtem Dämmmaterial.

für Rohrleitung: 10,0 mm

Liefern und betriebsfertig montieren.

Fabrikat '......................'

Typ '......................'
Menge: 85,000 St

**01.01.235 Kälte-Rohrschelle BL-s2-d0, 13x22mm**
Rohrschelle inklusive Kälterohrträger BL-s2-d0 mit einer 13 mm starken Dämmeinlage aus diffusionsdichtem Dämmmaterial.

für Rohrleitung: 22 mm

Liefern und betriebsfertig montieren.

Fabrikat '......................'

Typ '......................'
Menge: 15,000 St

**01.01.236 Kälte-Rohrschelle BL-s2-d0, 13x28mm**
Rohrschelle inklusive Kälterohrträger BL-s2-d0 mit einer 13 mm starken Dämmeinlage aus diffusionsdichtem Dämmmaterial.

für Rohrleitung: 28 mm

Liefern und betriebsfertig montieren.

Fabrikat '......................'

Typ '......................'
Menge: 5,000 St

**01.01.237 Kälte-Rohrschelle BL-s2-d0, 13x35mm**
Rohrschelle inklusive Kälterohrträger BL-s2-d0 mit einer 13 mm starken Dämmeinlage aus diffusionsdichtem Dämmmaterial.

für Rohrleitung: 35 mm

Liefern und betriebsfertig montieren.

Fabrikat '......................'

Typ '......................'
Menge: 7,000 St

**01.01.238 Kälte-Rohrschelle BL-s2-d0, 19x10mm**
Rohrschelle inklusive Kälterohrträger BL-s2-d0 mit einer 19 mm starken Dämmeinlage aus diffusionsdichtem Dämmmaterial.

für Rohrleitung: 10 mm

Liefern und betriebsfertig montieren.

Fabrikat '......................'

Typ '......................'
Menge: 65,000 St

**01.01.239 Kälte-Rohrschelle BL-s2-d0, 32x12mm**
Rohrschelle inklusive Kälterohrträger BL-s2-d0 mit einer 32 mm starken Dämmeinlage aus diffusionsdichtem Dämmmaterial.

für Rohrleitung: 12 mm

Liefern und betriebsfertig montieren.

Fabrikat '......................'

Typ '......................'
Menge: 55,000 St

**01.01.240 Kälte-Rohrschelle BL-s2-d0, 32x15mm**
Rohrschelle inklusive Kälterohrträger BL-s2-d0 mit einer 32 mm starken Dämmeinlage aus diffusionsdichtem Dämmmaterial.

für Rohrleitung: 15 mm

Liefern und betriebsfertig montieren.

Fabrikat '......................'

Typ '......................'
Menge: 30,000 St

**01.01.241 Kälte-Rohrschelle BL-s2-d0, 32x18mm**
Rohrschelle inklusive Kälterohrträger BL-s2-d0 mit einer 32 mm starken Dämmeinlage aus diffusionsdichtem Dämmmaterial.

für Rohrleitung: 18 mm

Liefern und betriebsfertig montieren.

Fabrikat '......................'

Typ '......................'
Menge: 7,000 St

**01.01.242 Kälte-Rohrschelle BL-s2-d0, 32x22mm**
Rohrschelle inklusive Kälterohrträger BL-s2-d0 mit einer 32 mm starken Dämmeinlage aus diffusionsdichtem Dämmmaterial.

für Rohrleitung: 22 mm

Liefern und betriebsfertig montieren.

Fabrikat '......................'

Typ '......................'
Menge: 3,000 St

**01.01.243 Kälte-Rohrschelle A2, 20x15mm**
Rohrschelle A2 inkl. Rohrträger mit Lastverteilblech aus verzinkten Stahlblech mit 20mm Dämmeinlage aus diffusionsdichtem Dämmmaterial.

für Rohrleitung: 15 mm

Liefern und betriebsfertig montieren.

Fabrikat '......................'

Typ '......................'
Menge: 70,000 St

**01.01.244 Kälte-Rohrschelle A2, 30x28mm**
Rohrschelle A2 inkl. Rohrträger mit Lastverteilblech aus verzinkten Stahlblech mit 30mm Dämmeinlage aus diffusionsdichtem Dämmmaterial.

für Rohrleitung: 28 mm

Liefern und betriebsfertig montieren.

Fabrikat '......................'

Typ '......................'
Menge: 110,000 St

**01.01.245 Tragekonstruktion für Rohrinstallation**
Montageschienen und Konstruktionsstahl in verschiedenen Größen.

Konstruktionsstahl in feuerverzinkter Ausführung für die Herstellung diverser Rohrabhängungen, Konsolen und Montageleitern für die Befestigung der Rohrleitungen und Kabeltrassen.
Verzinkte Montageschienen, Konstruktionswinkel in Teillängen zuschneiden, mit systemkonformen Konstruktionswinkeln, Schrauben und Dübeln fix und fertig verarbeiten und montieren.

Werkstoff: Stahl min. feuerverzinkt

Fabrikat '......................'

Typ '......................'
Menge: 30,000 kg

**01.01.246 Dämpfungssockel 600mm**
Zur Aufstellung von Geräten und Rohrtrassenmontage auf ebenen Flächen. Hergestellt aus recyceltem Kautschuk mit integriertem Aluminiumprofil 40 mm x 20 mm.

Maße LxBxT: 600 x 200 x 100 mm
Max. Belastung: 300 kg

Liefern und montieren.

Fabrikat '......................'

Typ '......................'
Menge: 6,000 St

*Hinweis: Ausführungsbeschreibung Kältedämmung schwer entflammbar*
Technische Vorbemerkung zur Kältedämmung an Rohrleitungen und verfahrenstechnischen Anlagen mit synthetischem Kautschuk zur Tauwasserverhinderung und Energieeinsparung - Dämmung von metallischen Rohren Øa <= 168 mm - DSD <= 32 mm

Die Verarbeitung hat durch qualifiziertes Fachpersonal zu erfolgen. Die Verarbeitungsrichtlinien des Herstellers sind einzuhalten.

Um einen optimalen Systemverbund zu erreichen und um Tauwasser an Befestigungspunkten im Kälte- und Klimabereich zu vermeiden, sind Isolierrohrträger zu verwenden. Einteilig, thermisch entkoppelt, mit 2 Stück PUR/PIR-Segmenten und selbstklebendem Verschluss.

Verarbeitung:
- Alle Nähte sind mit dem Kleber fachgerecht zu verschließen.
- Die Klebnähte müssen diffusionsdicht hergestellt werden.
- In die Kosten der Dämmung sind Isolierrohrträger der entsprechenden Dämmschichtdicke mit einzurechnen. Die Isolierrohrträger sind aus demselben Lieferprogramm wie die Isolierschläuche zu wählen.

Technische Daten:
Farbe: Schwarz
Länge der Schläuche: 2 m

Schläuche DS1-4: λ ≤ 0,033 W/(m · K)
Schläuche DS5-6: λ ≤ 0,036 W/(m · K)

Wärmeleitfähigkeit bei
0°C Mitteltemperatur
(DIN EN ISO 8497): λ 0 °C = 0,033 W/(m·K)

Wasserdampf-
Diffusionswiderstand
(EN 13469): µ ≥ 10.000

Baustoffklasse klassifiziert
gemäß EN 13501-1
Prüfung nach  schwer entflammbar,
EN 13823 EN ISO 11925-2: BL-s2,d0

obere Anwendungsgrenztemperatur: bis +110° C
untere Anwendungsgrenztemperatur: -50°C

Betriebsbedingungen
im Aufstellbereich
Umgebungstemperatur max.: Ta = +32°C
Relative Luftfeuchte max.: T = 85%
Taupunkttemperatur max.: 23,2°C
Feuchtkugeltemperatur max.: 25,5°C
Äußerer Wärmeübergang: 9 W / (m²K)

Mediumtemperatur SL NK: Ti = -10 °C
Mediumtemperatur SL TK: Ti = -30 °C
Mediumtemperatur FL NK/TK: Ti = +5 °C
Mediumtemp. TW- Leitungen: Ti = +2 °C

In den Einheitspreis sind alle zur Erstellung eines fertigen und abnahmefähigen Gewerkes erforderlichen Materialien mit einzukalkulieren.

Die Mindestrohrabstände gem. DIN 4140 werden nicht in allen Bereichen eingehalten. Dies ist bei der Kalkulation der Positionen zu berücksichtigen.

Komplett liefern und fachgerecht betriebsfertig montieren.

**01.01.300 Kältedämmung Rohr Tauwasserleitung BL-s2-d0, 12x22mm**
Kältedämmung Bl-s2-d0 an Rohrleitungen mit einer Materialstärke von 12 mm.

für Rohrleitung: 22 mm

Liefern, in Teillängen zuschneiden und als diffusionsdichte Isolierung montieren.

Fabrikat '......................'

Typ '......................'
Menge: 20,000 m

**01.01.301 Kältedämmung Rohr Tauwasserleitung BL-s2-d0, 12x28mm**
Kältedämmung Bl-s2-d0 an Rohrleitungen mit einer Materialstärke von 12 mm.

für Rohrleitung: 28 mm

Liefern, in Teillängen zuschneiden und als diffusionsdichte Isolierung montieren.

Fabrikat '......................'

Typ '......................'
Menge: 5,000 m

**01.01.302 Kältedämmung Rohr Tauwasserleitung BL-s2-d0, 13x35mm**
Kältedämmung Bl-s2-d0 an Rohrleitungen mit einer Materialstärke von 13 mm.

für Rohrleitung: 35 mm

Liefern, in Teillängen zuschneiden und als diffusionsdichte Isolierung montieren.

Fabrikat '......................'

Typ '......................'
Menge: 10,000 m

**01.01.303 Kältedämmung Rohr Kälteleitung BL-s2-d0, 19x6mm**
Kältedämmung Bl-s2-d0 an Rohrleitungen mit einer Materialstärke von 19 mm.

für Rohrleitung: 6 mm

Liefern, in Teillängen zuschneiden und als diffusionsdichte Isolierung montieren.

Fabrikat '......................'

Typ '......................'
Menge: 110,000 m

**01.01.304 Kältedämmung Rohr Kälteleitung BL-s2-d0, 21x10mm**
Kältedämmung Bl-s2-d0 an Rohrleitungen mit einer Materialstärke von 21 mm.

für Rohrleitung: 10 mm

Liefern, in Teillängen zuschneiden und als diffusionsdichte Isolierung montieren.

Fabrikat '......................'

Typ '......................'
Menge: 90,000 m

**01.01.305 Kältedämmung Rohr Kälteleitung BL-s2-d0, 22x12mm**
Kältedämmung Bl-s2-d0 an Rohrleitungen mit einer Materialstärke von 22 mm.

für Rohrleitung: 12 mm

Liefern, in Teillängen zuschneiden und als diffusionsdichte Isolierung montieren.

Fabrikat '......................'

Typ '......................'
Menge: 60,000 m

**01.01.306 Kältedämmung Rohr Kälteleitung BL-s2-d0, 24x15mm**
Kältedämmung Bl-s2-d0 an Rohrleitungen mit einer Materialstärke von 24 mm.

für Rohrleitung: 15 mm

Liefern, in Teillängen zuschneiden und als diffusionsdichte Isolierung montieren.

Fabrikat '......................'

Typ '......................'
Menge: 35,000 m

**01.01.307 Kältedämmung Rohr Kälteleitung BL-s2-d0, 25x18mm**
Kältedämmung Bl-s2-d0 an Rohrleitungen mit einer Materialstärke von 25 mm.

für Rohrleitung: 18 mm

Liefern, in Teillängen zuschneiden und als diffusionsdichte Isolierung montieren.

Fabrikat '......................'

Typ '......................'
Menge: 10,000 m

**01.01.308 Kältedämmung Rohr Kälteleitung BL-s2-d0, 26x22mm**
Kältedämmung Bl-s2-d0 an Rohrleitungen mit einer Materialstärke von 26 mm.

für Rohrleitung: 22 mm

Liefern, in Teillängen zuschneiden und als diffusionsdichte Isolierung montieren.

Fabrikat '......................'

Typ '......................'
Menge: 5,000 m

**01.01.309 Kältedämmung Rohr Kälteleitung BL-s2-d0, 37x12mm**
Kältedämmung Bl-s2-d0 an Rohrleitungen mit einer Materialstärke von 37 mm.

für Rohrleitung: 12 mm

Liefern, in Teillängen zuschneiden und als diffusionsdichte Isolierung montieren.

Fabrikat '......................'

Typ '......................'
Menge: 50,000 m

*Hinweis: Ausführungsbeschreibung Wärmedämmung nicht brennbar*
Dämmung als Berührungsschutz und zur Vermeidung von Wärmeverlusten.

Verarbeitung:
Dämmschale fugendicht auf die Rohrleitung aufbringen. Schutzstreifen der selbstklebenden Längsüberlappung entfernen und damit den Längsschlitz dicht verkleben. Rundstöße mit selbstklebendem Aluminium-Klebeband verkleben. Lagesicherung der Dämmschale mit verzinktem Bindedraht, 6 Windungen pro lfd. Meter, auf der Rohrleitung befestigen.

Technische Daten:
Ausführung Dämmarbeiten: nach DIN 4140

Baustoffklasse klassifiziert
nach DIN 13501-1: A2L-s1-d0

Schmelzpunkt
nach DIN 4102-17: > 1000 °C

Wärmeleitfähigkeit
nach EnEV/GEG: 0,035 W/(m*K)

Oberfläche: gitternetzverstärkte
 Aluminiumfolie

Die Mindestrohrabstände gem. DIN 4140 werden nicht in allen Bereichen eingehalten. Dies ist bei der Kalkulation der Positionen zu berücksichtigen.

Komplett liefern und fachgerecht an der Rohrleitung betriebsfertig montieren.

**01.01.310 Wärmedämmung Rohr Gaskühlerleitung A2L-s1-d0, 20x15mm**
Wärmedämmung A2L-s1-D0 an Rohrleitungen mit einer Materialstärke von 20 mm.

für Rohrleitung: 15 mm

Liefern, in Teillängen zuschneiden und als diffusionsdichte Isolierung montieren.

Fabrikat '......................'

Typ '......................'
Menge: 100,000 m

**01.01.311 Wärmedämmung Bogen Gaskühlerleitung A2L-s1-d0, 20x15mm**
Wärmedämmung A2L-s1-D0 an Rohrbogen mit einer Materialstärke von 20 mm.

für Rohrbogen: 16 mm

Liefern, in Teillängen zuschneiden und als diffusionsdichte Isolierung montieren.

Fabrikat '......................'

Typ '......................'
Menge: 45,000 St

**01.01.312 Ummantelung für gedämmte Rohrleitungen; AD 175mm**
Blechmantel aus Alu-Zink-Feinblech an Rohrleitungen wie zuvor beschrieben.

Rohrdimension: 28x1,2 bis 42x2,0 mm
Dämmstärke: max. 42,0 mm
Blech-Materialdicke: 0,8 mm
AD Blechmantel: 175 mm

Liefern, in Teillängen zuschneiden und als diffusionsdichte Isolierung montieren.

Fabrikat '......................'

Typ '......................'
Menge: 15,000 m

**01.01.313 Ummantelung für gedämmte Rohrbogen; AD 175mm**
Blechmantel aus Alu-Zink-Feinblech an Rohrbogen wie zuvor beschrieben.

Rohrdimension: 28x1,2 bis 42x2,0 mm
Dämmstärke: max. 42,0 mm
Blech-Materialdicke: 0,8 mm
AD Blechmantel: 175 mm

Liefern, in Teillängen zuschneiden und als diffusionsdichte Isolierung montieren.

Fabrikat '......................'

Typ '......................'
Menge: 10,000 St

*Hinweis: Ausführungsbeschreibung Rohrabschottung R90*
Technische Vorbemerkung zur Kälte-/Wärmedämmung an Rohrleitungen und verfahrenstechnischen Anlagen mit Schlauch- und Plattensystem zur R90 Rohrabschottung, Tauwasserverhinderung & Energieeinsparung.

Einzelrohrabschottung für nichtbrennbare Rohrleitungen aus Kupfer mit durchgehender diffusionsdichter Dämmung Euroklasse BL-s2,d0. Die allgemeine bauaufsichtliche Zulassung des Systems ist zu beachten. Das angebotene System muss vom Deutschen Institut für Bautechnik bauaufsichtlich zugelassen sein. Geeignet für F90 Massivwände, Decken und Ständerwände. Nullabstand zwischen den Rohrleitungen muss möglich sein.
Inkl. Kennzeichnungsschild aus 0,7 mm Hart-PVC, 135 × 110 mm, gebohrt zum Anschrauben neben die Durchführung.

für Stahl-/Edelstahl-/Gussrohre: DN8 bis DN80
mit Dämmdicken: 9-32 mm

für Kupferrohre: DN6 bis DN80
mit Dämmdicken: 9-32 mm

Die Installation hat gemäß den Verarbeitungsrichtlinien des Herstellers zu erfolgen. Es sind nur die gem. Zulassung erlaubten Verarbeitungsmaterialien zu benutzen. Konstruktive Details sind den oben genannten ABPs bzw. ABZ zu entnehmen.

Technische Daten
max. Mediumtemperatur Rohr: + 110°C
min. Mediumtemperatur Rohr: - 50°C

Wärmeleitfähigkeit bei 0°C: =0,038 W/(m·K)
Prüfung nach DIN ISO 8497/
/ DIN EN 12667: =0,038 W/(m*K)

Wasserdampf-Diffusionswider-
stand Prüfung nach
DIN ISO 13496/DIN EN 12086: µ 10.000

Die Montage eines Kennzeichnungsschildes, die Erstellung einer Übereinstimmungserklärung sowie eine Fotodokumentation je Brandschutzdurchführung ist etnsprechend in den Positionen mit einzukalkulieren.

Komplett liefern und betriebsfertig montieren.

Brandschutz-Rohrabschottung R90-A2 um nichtbrennbare Rohre / Einbau in Massivwänden/Massivdecken

Anforderung: feuerbeständig
 (R90 nach DIN 4102-11)

Rohre:
aus Stahl, Edelstahl, Guss: bis Da = 326mm
aus Kupfer: bis Da = 108 mm

Einbau in:
- Wände aus Mauerwerk, Beton bzw. Stahlbeton oder Porenbeton mit Bauteilstärke = 100 mm
- Decken aus Beton bzw. Stahlbeton oder Porenbeton mit Bauteilstärke = 150 mm

Werkstoff: Steinwolle
Baustoffklasse: A2 nach DIN 4102-1
 bzw. A2L s1 d0
 nach EN 13501-1

Schmelzpunkt: > 1000 °C
 nach DIN 4102-17

Rohdichte: = 150 kg/m³

Oberfläche: gitternetzverstärkte, farblich
 markierte Aluminiumfolie

Einbau/Ringspaltverschluss:
Formschlüssig in passende Kernbohrung ohne zusätzlichen Ringspaltverschluss.

Parallele Installationen:
Einbau ohne Mindestabstand zu anderen Rohrabschottungen, Kabelabschottungen und Absperrvorrichtungen gegen Feuer und Rauch in Lüftungsleitungen entsprechend DIN 18017-3 gem. Anwendbarkeitsnachweis zulässig.

Die ordnungsgemäße Ausführung ist vom Ersteller der Abschottung nach Abschluss der Arbeiten durch eine Übereinstimmungserklärung zu bescheinigen.

Die Mindestrohrabstände gem. DIN 4140 werden nicht in allen Bereichen eingehalten. Dies ist bei der Kalkulation der Positionen zu berücksichtigen.

Komplett liefern und betriebsfertig montieren.

**01.01.314 Brandabschnittsdurchführungen R90x80mm**
Rohrabschottung, wie zuvor beschrieben, erstellen und dokumentieren. Montage eines Kennzeichnungsschildes neben der Brandabschottung.

Rohrwerkstoff / System:
Feuerwiderstandsklasse: R 90
Kupferrohr mit Dämmung: bis 80 mm

Liefern und gemäß Zulassung einbauen, inkl. rauchgasdichtem Verschließen der Fugen mit mineralischen Baustoffen (Baustoffklasse DIN 4102-A).

Fabrikat '......................'

Typ '......................'
Menge: 5,000 St

**01.01.315 Brandabschnittsdurchführungen R90x120mm**
Rohrabschottung, wie zuvor beschrieben, erstellen und dokumentieren. Montage eines Kennzeichnungsschildes neben der Brandabschottung.

Rohrwerkstoff / System:
Feuerwiderstandsklasse: R 90
Kupferrohr mit Dämmung: bis 120 mm

Liefern und gemäß Zulassung einbauen, inkl. rauchgasdichtem Verschließen der Fugen mit mineralischen Baustoffen (Baustoffklasse DIN 4102-A).

Fabrikat '......................'

Typ '......................'
Menge: 3,000 St

**01.01.316 Brandabschnittsdurchführung R90-A2, 27x6mm**
Rohrabschottung, wie zuvor beschrieben, erstellen und dokumentieren. Montage eines Kennzeichnungsschildes neben der Brandabschottung.

Rohrwerkstoff / System:
Feuerwiderstandsklasse: R 90-A2
Rohraußendurchmesser: 6mm
Dämmstärke: 27mm

Liefern und gemäß Zulassung einbauen, inkl. rauchgasdichtem Verschließen der Fugen mit mineralischen Baustoffen (Baustoffklasse DIN 4102-A).

Fabrikat '......................'

Typ '......................'
Menge: 5,000 St

**01.01.317 Brandabschnittsdurchführung R90-A2, 24x12mm**
Rohrabschottung, wie zuvor beschrieben, erstellen und dokumentieren. Montage eines Kennzeichnungsschildes neben der Brandabschottung.

Rohrwerkstoff / System:
Feuerwiderstandsklasse: R 90-A2
Rohraußendurchmesser: 12mm
Dämmstärke: 24mm

Liefern und gemäß Zulassung einbauen, inkl. rauchgasdichtem Verschließen der Fugen mit mineralischen Baustoffen (Baustoffklasse DIN 4102-A).

Fabrikat '......................'

Typ '......................'
Menge: 5,000 St

**01.01.318 Brandabschnittsdurchführung R90-A2, 22,5x15mm**
Brandabschnittsdurchführung

Rohrabschottung, wie zuvor beschrieben, erstellen und dokumentieren. Montage eines Kennzeichnungsschildes neben der Brandabschottung.

Rohrwerkstoff / System:
Feuerwiderstandsklasse: R 90-A2
Rohraußendurchmesser: 15mm
Dämmstärke: 22,5mm

Liefern und gemäß Zulassung einbauen, inkl. rauchgasdichtem Verschließen der Fugen mit mineralischen Baustoffen (Baustoffklasse DIN 4102-A).

Fabrikat '......................'

Typ '......................'
Menge: 5,000 St

**01.01.319 Brandabschnittsdurchführung R90-A2, 26x28mm**
Rohrabschottung, wie zuvor beschrieben, erstellen und dokumentieren. Ausführung inklusive beidseitiger Anschlussisolierung aus Steinwolle- Rohrschale gemäß AbP. Montage eines Kennzeichnungsschildes neben der Brandabschottung.

Rohrwerkstoff / System:
Feuerwiderstandsklasse: R 90-A2
Rohraußendurchmesser: 28mm
Dämmstärke: 26mm

Beidseitige Anschlussisolierung in folgender Ausführung:
Dämmstärke: 30mm
Länge: 1.000 mm

Liefern und gemäß Zulassung einbauen, inkl. rauchgasdichtem Verschließen der Fugen mit mineralischen Baustoffen (Baustoffklasse DIN 4102-A).

Fabrikat '......................'

Typ '......................'
Menge: 12,000 St

*Hinweis: Ausführungsbeschreibung MSR- Schaltschrank*
Zu liefern und betriebsfertig zu montieren und anzuschließen ist eine Maschinensteuerung für die im LV beschriebenen Kälteanlagen, mit allen Einrichtungen und Elementen entsprechend den nationalen Vorschriften. Auf die korrekte Dimensionierung der Kabel- und Klemmenquerschnitte ist unbedingt zu achten.
Schaltschränke für die komplette Energieversorgung und Steuerung der beschriebenen Kälteanlage in Haupt- und Nebenschaltschränken aufgeteilt.

Allgemeine Anforderungen:
Schutzart min.: IP 54
Farbanstrich außen: RAL 7035
Türanschlag links und rechts
Abmessungen entsprechend der Beschreibung in der Einzelposition.

Netzform TNS-System Netzbedingungen:
400V/50Hz/3~ L1/L2/L3/N/PE
230V/50Hz/1~ L1/N/PE

Regelung:
Das gesamte Steuerungssystem ist zur Ansteuerung von:
1 Stück NK- / TK- Boosteranlage R744
1 Stück Gaskühler R744
6 Luftkühler für NK- und TK-Zellen
1 Stück Luftkühler Maschinenraum
1 Stück Gaswarnanlage für Aufstellungsbereiche

Inkl. Überwachungssystemen und Störmeldungen, Schnittstellen zur Sicherheitstechnik und Gasüberwachungen sowie allen Nebenverbrauchern.
Die Kühlraumtemperaturen sind zu speichern und können in Diagrammen dargestellt werden. Im Störungsfall der Anlage werden Meldungen im Klartext als E-Mail abgesetzt.

Im Maschinenschaltschrank ist eine zentrale Anzeige der Anlage mit relevanten Betriebswerten, Anlagenzuständen, Sollwert und Anlagenstörungen vorzusehen.

Zusätzlich sind die Störmeldungen über potentialfreie Kontakte wie folgt zu realisieren.

1x Sammelstörmeldung Verbund PRIO1
1x Sammelstörmeldung Verbund PRIO2
1x Voralarm Gaswarnanlage
1x Hauptalarm Gaswarnanlage
1x Alarmmeldung Gaswarnung Maschinenraum (zur Einschaltung der Notabluft)

**01.01.400 Schaltschrank Kühlraumsteuerung**
Schaltschrank für die Steuerung von NK- und TK- Kühlzellen inkl. Überhitzungssteuerung für elektronisches Expansionsventil (PWM).

Die Montage erfolgt wandhängend vor der Kühlzelle und im Maschinenraum. Zu liefern ist eine Kühlzellensteuerung mit allen Einrichtungen und Elementen.

Kunststoffgehäuse, allseitig geschlossen.
In den Türoberflächen angeordnet alle erforderlichen Schalter, Anzeigen, Regler, Hauptschalter, Meldeleuchten etc. Die Beschriftung aller Schalter, Regler und Anzeigen erfolgt mit gravierten Resopalschildern. Alle Einbaugeräte und Bauteile sind dauerhaft mit der entsprechenden Betriebsmittelkennzeichnung deutlich zu beschriften. Die Anordnung und Kennzeichnung der einzelnen Gerätegruppen und Geräte ist so vorzunehmen, dass deren Zuordnung zu den Funktionsgruppen und den einzelnen Kühlstellen klar ersichtlich sind.
Die Verkabelung im Schaltschrank darf ausschließlich in gezahnten Kunststoffkanälen erfolgen.
Abgestimmt auf die Regelung und Betriebsdatenerfassung des Maschinenschaltschrankes.
Schaltschrank vollständig mit den für den Betrieb der Kälteanlagen erforderlichen Komponenten gem. den einschlägigen nationalen Vorschriften komplett ausgestattet.

Schaltschrank Wandschrank
Abmessungen: max. 400x400x220 mm
Kabeleinführungen: von oben
Schutzart: IP54

Einspeisung über Hauptsicherung.
Sammelstörung auf potentialfreien Kontakt.
Steuertrafo 230V, Kleinspannungserzeugung 24VAC

1 Baugruppe Kühlstellen-/ Überhitzungsregler NK/TK / Kältemittel R744
Lüfter 230V, Abtauheizung 230V bis 1,5kW, elektronisches Expansionsventil (PWM) 230V, Raum- und Registerfühler, Drucktransmitter, Rohrfühler, Türkontaktschalter. Bedienung und Betriebsmeldungen, Protokollierung aller Datenpunkte und Messwerte im Datenspeicher.

1 BG Datenanbindung Schaltschränke
1 BG Datenanbindung Betriebsdatenerfassung

Schaltschrankreserve 10%

Schaltschrank komplett liefern und betriebsfertig montieren und anschließen.

Fabrikat '......................'

Typ '......................'
Menge: 7,000 St

**01.01.401 Betriebsdatenerfassungsgerät mit LCD- Display**
Betriebsdatenaufzeichnungsgerät mit LCD-Klartext-Anzeige zur Darstellung der Betriebszustände und Abruf der aufgezeichneten Temperaturen über Display; Echtzeituhr mit Abgleichfunktion der angeschlossenen Feldgeräte.
Die Programmierung ist über die Tastatur und LCD-Anzeige des Geräts oder über einen PC möglich. Alarm-Meldungen können als E-Mail, Fax oder SMS abgesetzt werden.
Externe PC´s können auf den WEB-Server über Modem, Netzwerk oder Internet zugreifen.
Eine Netzwerkkarte für einen RJ45-Anschluss ist bereits integriert. Eine zusätzliche PC-Software ist nicht erforderlich, da der WEB-Server den Provider darstellt und die sich einwählenden PC´s die Klienten sind. Visualisierung aller Daten und sämtliche Einstell- und Justiermöglichkeiten sind über entfernte PC´s über den jeweiligen Web-Browser, wie z.B. Microsoft Internet-Explorer, machbar.
Für die verschiedenen User können Zugangsrechte und Passwörter vergeben werden.
Direkter Druckeranschluss über eingebaute weitere USB-Schnittstelle.
Anschluss der Feldregelgeräte über eingebaute RS485-Schnittstelle zum Aufbau eines Zweidraht-Bussystems.
LED-Meldeleuchten für die Betriebszustände der Aufzeichnung und aller internen Ausgangsrelais. Mind. 32MB Arbeitsspeicher und mind.128MB interner, nicht flüchtiger Aufzeichnungsspeicher.

Ein-/Ausgänge:
mind. 4 Stück Alarmausgangsrelais potentialfrei
mind. 1 Stück digitaler Eingang
mind. 2 Stück RS485- Schnittstelle
mind. 1 Stück COM- Schnittstelle
mind. 1 Stück Ethernet- Anschluss
mind. 2 Stück USB- Anschluss

Der Anschluss und die Verwaltung von bis zu 36 Regelgeräten oder Modulen mit jeweils 1 oder mehreren analogen und digitalen Eingängen ist möglich. Der zeitliche Betriebsstatus der Regelgeräte kann ebenfalls kontinuierlich erfasst und gespeichert werden.

Datenübertragungsprotokoll MODBUS. Das Gerät muss die EN-Norm Nr. 37/2005 erfüllen.

Liefern und betriebsfertig montieren und anschließen.

Fabrikat '......................'

Typ '......................'
Menge: 1,000 St

**01.01.402 Raumtemperaturfühler im AP-Gehäuse**
passend zu vorgenanntem Reglersystem.
Im Makrolongehäuse zur Aufputzmontage.

Temperaturbereich: -30 bis +80 °C

Liefern und betriebsfertig montieren und anschließen.

Fabrikat '......................'

Typ '......................'
Menge: 7,000 St

**01.01.403 Kabeltemperaturfühler mit V2A-Hülse, 6,0m**
passend zu vorgenanntem Reglersystem

Temperaturbereich: -50 bis +105 °C
Kabellänge: 6,0 m
Schutzart: IP68
Fühlerhülse: Edelstahl 1.4303

Liefern und betriebsfertig montieren und anschließen.

Fabrikat '......................'

Typ '......................'
Menge: 7,000 St

**01.01.404 Rohranlege-Temperaturfühler 5,0m**
passend zu vorgenanntem Reglersystem

Temperaturbereich: -40 bis +85 °C
Kabellänge: 5,0 m
Schutzart: IP67

Liefern und betriebsfertig montieren und anschließen.

Fabrikat '......................'

Typ '......................'
Menge: 7,000 St

**01.01.405 Edelstahl-Druckaufnehmer 0-60 bar**
passend zu vorgenanntem Reglersystem

Mess-Druckbereich: 0 bis 60,0 bar
Kabellänge: 5,0 m
Anschluss: IG 7/16"-UNF
max. Betriebsdruck: 100,0 bar

Inklusive Anschlussstecker mit Kabel liefern und betriebsfertig im Verdampfer montieren und anschließen.

Fabrikat '......................'

Typ '......................'
Menge: 7,000 St

**01.01.406 Überspannungsschutz Gaskühler**
Kunststoff- Verteilerkasten (RAL7035) mit integrierten Überspannungsschutzmodulen. Überspannungsschutz TYP2.
Blitzschutz muss am Gebäude vorhanden sein.

Überspannungsschutz für:
1x 230V Spannungsversorgung Verflüssiger
1x Störmeldung Verflüssiger 230V
1x Signalleitung 0-10V
Anschluss direkt an den Überspannungsschutzmodulen
Anschluss für Pot. Ausgleich

Abmessungen max.: 200x200x100 mm
Kabeleinführungen: unten und oben
Schutzart: IP54

Liefern und betriebsfertig montieren und anschließen.

Fabrikat '......................'

Typ '......................'
Menge: 1,000 St

**01.01.407 Gaswarnzentrale im Schaltschrank**
Gaswarnzentrale, eingebaut in einem Wandaufbaugehäuse. Zur Messung brennbarer und/oder toxischer Gase, sowie Sauerstoff. Inklusive Display zur Darstellung der Messwerte, Alarm- und Störmeldungen. 3 Stück einstellbare Alarmschwellen je Sensor.

Die Spannungsversorgung und Feldbusanbindung der Gaswarnsensoren erfolgt direkt durch die Gaswarnzentrale. Bei Bedarf, aufgrund einer hohen Anzahl von anzuschließenden Sensoren bzw. langen Kabelwegen sind gegebenenfalls Repeater einzusetzen.
Serielle Schnittstelle RS485 mit Modbus RTU-Protokoll.

Alarmrelais: 4x Wechsler
Störmelderelais: 1x Schließer
Spannungsversorgung: 230 VAC
Spannungsversorgung
Sensoren: 24 VDC
Schutzart: IP54

Abmessungen: max. 500x750x300 mm

Mit Inbetriebnahme der Gasüberwachung für Toxische GaseI: CO / CO2 mit Funktionsprüfung aller Baugruppen und Erstellen der detaillierten Inbetriebnahme- protokolle; inkl. Null-Prüfgas und Prüfsiegel.

Liefern und betriebsfertig montieren und anschließen.

Fabrikat '......................'

Typ '......................'
Menge: 1,000 St

**01.01.408 USV für Gaswarnzentrale**
Batteriegestützte unterbrechungsfreie Stromversorgung,
eingebaut in vorgenannten Schaltschrank für CO2-Gaswarnung.

- autonomer Betrieb der Gasüberwachung für mindestens 60min bei Spannungsunterbrechung
- wartungsfrei
- Tiefentladeschutz
- Unterspannungsüberwachung

Eingangsspannung: 24 VDC
Kapazität: 12,0 Ah

Liefern und betriebsfertig montieren und anschließen.

Fabrikat '......................'

Typ '......................'
Menge: 1,000 St

**01.01.409 Personennotruf TK-Zelle(elektronisch)**
Elektronische Personen-Notrufeinrichtung für Tiefkühlräume gem. UVV BGV A4.
Das Warngerät wird außerhalb des Kühlraum in dem Flur montiert. Im Tiefkühlraum wird ein Schlagtaster mindestens IP65 angebracht, welcher bei Betätigung ein unterbrochenes Hupsignal bewirkt. Die Hupe ist im Gerät eingebaut und kann quittiert werden. Das Gerät  besitzt außerdem einen Taster, mit welchem die Funktion überprüft werden kann. Eine eingebaute Signallampe zeigt das Vorhandensein der Netzspannung an. Bei Ausfall der Netzspannung übernimmt eine eingebaute Batterie die gesamte Funktion. Diese Batterie wird über eine im Gerät befindliche Ladeautomatik aufgeladen. Die Batterie ist wartungsfrei. An das Warngerät kann eine externe Hupe (Signallampe) sowie eine externe Quittierungstaste angeschlossen werden. Das Hupsignal kann an eingebauten Reglern in Tonhöhe und Rhythmus eingestellt werden.
Ferner wird zur Weiterleitung auf die bauseitige GLT je ein Wechsler potentialfrei zur Verfügung gestellt.

Technische Daten:
Netzspannung: 230V/50 Hz
VA Ni-Cd-Batterie: 9V / 150mAh
Kontaktbelastung
für ext. Anzeige: 1A/AC1
Abmessungen: max. 200x150x100mm

Liefern und betriebsfertig montieren und anschließen.

Fabrikat '......................'

Typ '......................'
Menge: 1,000 St

**01.01.410 Sicherheitsausstattung TK-Zelle gem. DIN EN 378**
Um die Gefährdung von Personen, die in Kühlräumen mit starken Luftströmungen eingeschlossen werden, auf ein Mindestmaß zu reduzieren, sind die in den nachstehenden technischen Einrichtungen Maßnahmen zu ergreifen.

1.Vorrangschaltung Licht
Zusätzlicher Lichtschalter der im Innenraum der TK-Zelle neben der Eingangstür zu montieren ist. Die Lichtschalter sind so zu verschalten, dass die mit dem Innenschalter eingeschaltete Beleuchtung nicht mit dem Außenschalter ausgeschaltet werden kann. Die Lichtschalter müssen dauerhaft beleuchtete Betätigungselemente haben und müssen so ausgelegt sein, dass sie durch Korrosion, Frost oder Eisbildung auf den Kontaktflächen ihre Funktionsfähigkeit nicht verliert.
Schutzklasse min. IP54

2.Rep-Schalter Ventilator
Schalter oder andere gleichwertige Vorrichtungen für die Ventilatoren, die im Kühlraum angebracht und mit den außerhalb des Raumes angeordneten Schaltern in Reihe geschaltet sind, so dass die mit dem Innenschalter ausgeschalteten Ventilatoren mit dem Außenschalter nicht eingeschaltet werden können.
Schutzklasse min. IP54

3.Notlichtsysteme
LED-Einzelbatterie-Leuchte IP65 mit Heizung für Einsatzbereiche bis -25°C. Bei Ausfall der Beleuchtung in der Kühlzelle sollten die Wege zum Notausgang (und/oder Alarmschalter) durch eine von der Spannung unabhängige Beleuchtung erkennbar sein. Eine ständige Notbeleuchtung ist oberhalb der Tür zu montieren.

Technische Daten Notleuchte:
Lampenart: LED
Schutzart: IP65
Schutzklasse: II
Erkennungsweite: 17 m
Temperaturbereich: -25 °C
Material: Kunststoff, UV-beständig,

Lieferung inkl. Piktogramme gemäß DIN EN ISO 7010/ASR A1.3 (links, rechts und unten). Die Einrichtung sollte außerdem so ausgelegt sein, dass sie durch Korrosion, Frost oder Eisbildung auf den Kontaktflächen ihre Funktionsfähigkeit nicht verliert.

Liefern und betriebsfertig montieren und anschließen.

Fabrikat '......................'

Typ '......................'
Menge: 1,000 St

*Hinweis: Ausführungsbeschreibung Elektroinstallation*
Die Verlegung der Steuer-, Kraft- und Meldeleitungen hat in Kabelrohren oder auf zugelassenen Verlegesystemen wie Kabelpritschen oder Installationsrohr zu erfolgen.

Die Verkabelung auf dem Maschinengestell ist mit flexiblen, öl- und hitzebeständigen Kabeln herzustellen.

Zum gesamten Lieferumfang gehört auch das Auflegen an den einzelnen Regel- und Steuergeräten sowie im Schaltschrank, einschl. Funktionsprüfung.

Kabel absetzen und einführen, einschl. der erforderlichen Kleinteile, wie Isoband, Verschraubungen, Kabelhülsen bzw. Kabelschuhe, usw., als Komplettleistung anbieten.

Die Schnittstelle liegt bei den jeweiligen Einführungsklemmen der zu liefernden Schaltschränke. Das Heranführen der zentralen Zuleitung sowie sämtlicher elektrischer Zuleitungen zu den Kühlzellenbereichen (z.B. für Beleuchtung) erfolgt durch das Gewerk Elektro. Das Auflegen auf Verteiler, Verbraucher etc. hat durch den AN Kleinkälte zu erfolgen.
Die weitere Verkabelung sowie das elektrische Auflegen in den Kühlzellenbereichen, ebenso wie in der Technikzentrale zwischen Maschinenschaltschrank und der Anlagentechnik erfolgt durch den AN Kleinkälte.

Sämtliche Kabelenden sind beidseitig dauerhaft mit Kabelbinderschildern zu beschriften.

Für die Ausführung der Schalt- und Steuerverteilung sind die einschlägigen VDE-Vorschriften, insbesondere die Vorschriften VDE0100, VDE0108 sowie die Bestimmungen der VDE660 verbindlich. Außerdem sind die Vorschriften und Auflagen des TÜV sowie des zuständigen EVUs einzuhalten.

**01.01.501 DGUV V3 Prüfung**
*** Pauschalposition
Erstprüfung der ortsfesten Anlagen aus diesem LV inkl. der notwendigen Protokolle. Für die Anlagen sind umfangreiche Einzelprüfungen durchzuführen und zu dokumentieren.
Menge: 1,000 psch

**01.01.502 Kabelleitung NHXMH-J 3x1,5mm, halogenfrei**
Auf Kabelbühnen, in Schutzrohren oder in Kabelkanälen verlegt, und beidseitig angeschlossen, wie zuvor beschrieben.

Art: Mantelleitung Feuchtraum
Typ: NHXMH-J 3x1,5mm

Liefern und betriebsfertig montieren und anschließen.

Fabrikat '......................'

Typ '......................'
Menge: 220,000 m

**01.01.503 Kabelleitung NHXMH-J 3x2,5mm, halogenfrei**
Auf Kabelbühnen, in Schutzrohren oder in Kabelkanälen verlegt, und beidseitig angeschlossen, wie zuvor beschrieben.

Art: Mantelleitung Feuchtraum
Typ: NHXMH-J 3x2,5mm

Liefern und betriebsfertig montieren und anschließen.

Fabrikat '......................'

Typ '......................'
Menge: 50,000 m

**01.01.504 Kabelleitung NHXMH-J 5x1,5mm, halogenfrei**
Auf Kabelbühnen, in Schutzrohren oder in Kabelkanälen verlegt, und beidseitig angeschlossen, wie zuvor beschrieben.

Art: Mantelleitung Feuchtraum
Typ: NHXMH-J 5x1,5mm

Liefern und betriebsfertig montieren und anschließen.

Fabrikat '......................'

Typ '......................'
Menge: 110,000 m

**01.01.505 Kabelleitung NHXMH-J 1x16mm, halogenfrei**
Auf Kabelbühnen, in Schutzrohren oder in Kabelkanälen verlegt, und beidseitig angeschlossen, wie zuvor beschrieben.

Art: Mantelleitung Feuchtraum
Typ: NHXMH-J 1x16,0mm

Liefern und betriebsfertig montieren und anschließen.

Fabrikat '......................'

Typ '......................'
Menge: 5,000 m

**01.01.506 Kabelleitung HSLH-JZ 3x1,5mm, halogenfrei**
Auf Kabelbühnen, in Schutzrohren oder in Kabelkanälen verlegt, und beidseitig angeschlossen, wie zuvor beschrieben.

Art: Steuerleitung, flexibel
Typ: HSLH-JZ 3x1,5mm

Liefern und betriebsfertig montieren und anschließen.

Fabrikat '......................'

Typ '......................'
Menge: 35,000 m

**01.01.507 Kabelleitung LIHCH 2x1mm, halogenfrei**
Auf Kabelbühnen, in Schutzrohren oder in Kabelkanälen verlegt, und beidseitig angeschlossen, wie zuvor beschrieben.

Art: Elektronikleitung,
 flexibel, geschirmt
Typ: LIHCH 2x1,0mm

Liefern und betriebsfertig montieren und anschließen.

Fabrikat '......................'

Typ '......................'
Menge: 200,000 m

**01.01.508 Kabelleitung LIHCH 4x1,5mm, halogenfrei**
Auf Kabelbühnen, in Schutzrohren oder in Kabelkanälen verlegt, und beidseitig angeschlossen, wie zuvor beschrieben.

Art: Elektronikleitung,
 flexibel, geschirmt
Typ: LIHCH 4x1,5mm

Liefern und betriebsfertig montieren und anschließen.

Fabrikat '......................'

Typ '......................'
Menge: 450,000 m

**01.01.509 Kabelleitung J-H(ST)H 2x2x0,8mm, halogenfrei**
Auf Kabelbühnen, in Schutzrohren oder in Kabelkanälen verlegt, und beidseitig angeschlossen, wie zuvor beschrieben.

Art: Fernmeldeleitung
Typ: J-H(ST)H 2x2x0,8mm

Liefern und betriebsfertig montieren anschließen.

Fabrikat '......................'

Typ '......................'
Menge: 135,000 m

*Hinweis: ZTV Leitungsführungssysteme*
Nachfolgende Kabeltrassen, Installationskanäle und Rohre sind in Teillängen inkl. aller benötigten Formstücke zu verlegen. Bei Winkeln und Abzweigungen mit Kabelrinnen sind Formteile zu verwenden. Bei Winkeln und Abzweigungen mit Kabelkanälen stoßen die Kanäle sauber geschnitten stumpf aufeinander.
In die Einheitspreise einzukalkulieren sind alle Anpassungsschnitte, Ausklinkungen und Befestigungsmaterial.
Alle Kunststoffkanäle sind nach örtlicher Erfordernis wahlweise in den Farben reinweiß, cremeweiß oder grau zu liefern. Alle Kanäle bestehen aus Unter- und Oberteil und verstehen sich einschließlich Befestigungsmaterial.
Kunststoffkanäle ab 150mm Breite sind mit einem Trennsteg sowie 2 Halteklammern je Meter anzubieten.
Kunststoffrohre sind mit Endtüllen an dem Rohrenden zu versehen. Schellenabstand min. 0,6m.

**01.01.510 Kabelrinne verzinkt 60x100**
Kabelrinne nach DIN EN 61537, mit versetzt angeordneter Boden- und Seitenperforation, Boden zusätzlich gesickt, bandverzinkt nach DIN EN 10346, mit angeprägtem Stoßstellenverbinder, einschließlich anteilmäßigem Befestigungszubehör wie Ausleger und Konsolen.

Abmessung H x B: 60 x 100 mm
Materialstärke: 0,75 mm
Lieferlänge: 3.000 mm

Liefern und betriebsfertig montieren.

Fabrikat '.........'

Typ '.........'
Menge: 15,000 m

**01.01.511 Kabelrinne verzinkt 60x200**
Kabelrinne nach DIN EN 61537, mit versetzt angeordneter Boden- und Seitenperforation, Boden zusätzlich gesickt, bandverzinkt nach DIN EN 10346, mit angeprägtem Stoßstellenverbinder, einschließlich anteilmäßigem Befestigungszubehör wie Ausleger und Konsolen.

Abmessung H x B: 60 x 200 mm
Materialstärke: 0,75 mm
Lieferlänge: 3.000 mm

Liefern und betriebsfertig montieren.

Fabrikat '.........'

Typ '.........'
Menge: 10,000 m

**01.01.512 Deckel Kabelrinne 100**
Deckel, mit vormontierten Drehriegelverschlüssen, für Kabelrinnen bandverzinkt nach DIN EN10346.

Breite B (innen): 100 mm
Lieferlänge L: 3.000 mm

Liefern und betriebsfertig montieren.

Fabrikat '.........'

Typ '.........'
Menge: 5,000 m

**01.01.513 Trennsteg sendzimirverzinkt**
Trennsteg, zur Trennung von Kabeln und Leitungen mit unterschiedlichen Spannungen und Funktionen in Kabelrinnen und Industriekanälen, System VDE zertifiziert, mit Kantenschutz, Bodenflansch perforiert und durchgehend profiliert zur Aufnahme in Boden- bzw. Haltelaschen, bandverzinkt nach DIN EN 10346, einschließlich anteilmäßigem Befestigungszubehör.

Abmessung H: 55 mm
Materialstärke: 0,75 mm
Lieferlänge L: 3.000 mm

Liefern und betriebsfertig montieren.

Fabrikat '.........'

Typ '.........'
Menge: 10,000 m

**01.01.514 Kunststoffpanzerrohr halogenfrei, M20**
Inkl. Clip-Rohrschelle, Rohr-Endtüllen, Dübel und Schrauben.

Werkstoff PVC, Ausführung halogenfrei, flammwidrig, Biegeverhalten starr, mit Muffe, Druckfestigkeitsklasse mittel (Klasse 3), Schlagfestigkeit mittel (Klasse 3), Unterputz, Aufputz, auf Holz, Hohlwand, Betoninstallation, Maschinen und Anlageninstallation, Unterflurinstallation (Estrich)

Innendurchmesser: 17,1 mm
Außendurchmesser: 20 mm
Einsatztemperatur: -25 bis +60 °C

Liefern und betriebsfertig montieren.

Fabrikat '.........'

Typ '.........'
Menge: 45,000 m

**01.01.515 Kunststoffpanzerrohr halogenfrei, M25**
Inkl. Clip-Rohrschelle, Rohr-Endtüllen, Dübel und Schrauben.

Werkstoff PVC, Ausführung halogenfrei, flammwidrig, Biegeverhalten starr, mit Muffe, Druckfestigkeitsklasse mittel (Klasse 3), Schlagfestigkeit mittel (Klasse 3), Unterputz, Aufputz, auf Holz, Hohlwand, Betoninstallation, Maschinen und Anlageninstallation, Unterflurinstallation (Estrich)

Innendurchmesser: 21,7 mm
Außendurchmesser: 25,0 mm
Einsatztemperatur: -25 bis +60 °C

Liefern und betriebsfertig montieren.

Fabrikat '.........'

Typ '.........'
Menge: 20,000 m

**01.01.516 Kunststoffpanzerrohr halogenfrei, M32**
Inkl. Clip-Rohrschelle, Rohr-Endtüllen, Dübel und Schrauben.

Werkstoff PVC, Ausführung halogenfrei, flammwidrig, Biegeverhalten starr, mit Muffe, Druckfestigkeitsklasse mittel (Klasse 3), Schlagfestigkeit mittel (Klasse 3), Unterputz, Aufputz, auf Holz, Hohlwand, Betoninstallation, Maschinen und Anlageninstallation, Unterflurinstallation (Estrich)

Innendurchmesser: 28,6 mm
Außendurchmesser: 32,0 mm
Einsatztemperatur: -25 bis +60 °C

Liefern und betriebsfertig montieren.

Fabrikat '.........'

Typ '.........'
Menge: 10,000 m

**01.01.517 Installationskanal halogenfrei, 60x60**
Installationskanal aus Kunststoff, in Teillängen ohne Formstücke verlegt. Bei Winkeln und Abzweigungen stoßen die Kanäle sauber geschnitten stumpf aufeinander.

Größe: 60x60 mm
Farbe: weiß

Liefern und betriebsfertig montieren.

Fabrikat '.........'

Typ '.........'
Menge: 10,000 m

**01.01.518 Installationskanal halogenfrei, 60x110**
Installationskanal aus Kunststoff, in Teillängen ohne Formstücke verlegt. Bei Winkeln und Abzweigungen stoßen die Kanäle sauber geschnitten stumpf aufeinander.

Größe: 60x110 mm
Farbe: weiß

Liefern und betriebsfertig montieren.

Fabrikat '.........'

Typ '.........'
Menge: 4,000 m

**01.01.519 Sammelhalter 15-fach**
Sammelhalter aus verzinktem Stahlblech für bis zu 15 Leitungen (3x1,5) zur Verlegung von Kabelbündel an Wand und Decke, auch zur Leitungsverlegung in Zwischendecken gemäß Muster-Leitungsanlagenrichtlinien (MLAR).

Liefern und an Wänden oder Decken montieren.

Fabrikat '.........'

Typ '.........'
Menge: 45,000 St

**01.01.520 Abzweigdose halogenfrei, IP54**
Abzweigdose IP 54
halogenfrei

Verbindungsdose nach DIN EN 60670 (VDE 0606) mit Anschlussklemmen.

Mit Vorprägungen, mit IP54 Anbaustutzen, mit Verschlussstopfen M20 Dichtbereich 8 - 13,5 mm.

Ui=690V
mit Außenbefestigungslaschen
Schraubklemme 5-polig bis 2,5 mm² (4 x 1,5² /4 x 2,5²)
Farbe: grau
Abmessungen: 82x82x51 mm

Liefern und betriebsfertig montieren.

Fabrikat '.........'

Typ '.........'
Menge: 28,000 St

**01.01.521 Potentialausgleich**
Potentialausgleich

Erstellen eines Potentialausgleichs gem. VDE 0-100 für Rohrleitungen o. Bauteile, einschl. des erforderlichen Anschlussmaterials wie Banderdungsschellen, Aderhülsen und PA-Leiterschine.

Liefern und betriebsfertig montieren.

Fabrikat '.........'

Typ '.........'
Menge: 2,000 St

**01.01.522 Kabelabschottung S90, Stopfen Ø 60**
Kabelabschottung

Zulassung für Massivwände und -decken.

Liefern und gemäß Zulassung einbauen, inkl. rauchgasdichtem Verschließen der Kabelzwickel und evtl.offener Zwischenräume mit Brandschutzmasse.

Kabelschott bestehend aus:
2 Stück Stopfen D=63mm
1 Stück Kartusche
Brandschutzmasse

Geforderte Feuerwiderstandsdauer: S90
Öffnungsgröße Durchmesser: Ø 60

Liefern und gemäß Zulassung montieren.

Fabrikat '.........'

Typ '.........'
Menge: 3,000 St

**01.01.600 Kältemittelfüllung mit Kältemittel R744**
Erste Kältemittelfüllung für die zuvor beschriebene Kälteanlage. Füllmenge inkl. Kälteleitungsnetz, Verflüssiger, Sammler und Verdampfer.

Liefern, abwiegen und in die Anlage füllen.

Kältemittel: R 744

Fabrikat '.........'

Typ '.........'
Menge: 60,000 kg

**01.01.601 Ölfüllung**
Ölfüllung

Ester-Öl zusätzlich auffüllen für die Länge des Rohrnetz und das Volumen des Ölabscheiders, Gaskühlers und Sammler usw. Nach Herstellervorgaben geeignet für die Mischung mit dem zuvor beschriebenen Kältemittel.

Fabrikat '.........'

Typ '.........'
Menge: 5,000 l

**01.01.602 Beschilderung der Anlage**
*** Pauschalposition
Beschilderung

Schilder gem. DIN 825, Farbe/Beschriftung in Abstimmung mit Fachbauleitung.

Werkstoff:  Kunststoffplatte Resopalbeschriftung
Beschriftung: mehrzeilig, randlos

Abmessungen:
5 Stück 100x60 mm
15 Stück 30x60 mm

Liefern und nach Vorgabe der Fachbauleitung montieren.

Fabrikat '.........'

Typ '.........'
Menge: 1,000 psch

**01.01.603 Kennzeichnung von Rohrleitungen**
Kennzeichnung von Rohrleitungen an Kälteanlagen nach DIN2405 durch farbige Kennzeichnung, Bezeichnung des Mediums und Angabe der Fließrichtung mit Pfeile.

Farbe der Kennzeichnung entsprechend dem Durchflußmedium; der Mediumzustand ist durch Querstreifen hinter den Pfeilen farbig zu kennzeichnen.

Liefern und betriebsfertig montieren.

Fabrikat '.........'

Typ '.........'
Menge: 50,000 St

**01.01.604 RI- Kälteschema**
RI- Kälteschema

Hinweistafel und RI-Schema im bruchsicheren Bilderrahmen für die zuvor beschriebenen Kälteanlagen. Rahmengröße des Schemas DIN A0.

Folgende Inhalte müssen auf dem Schema dargestellt werden:
- Errichter der Anlage:
- Anschrift und Telefon-Nr.
- Besonderheiten der Anlage
- RI-Anlagenschema
- Beschriftung der Bauteile mit BMK aus dem Elektro-Schaltplan
- Sicherheitsbauteile sind zusätzlich mit den eingestellten Werten zu beschriften

Lieferung und Montage des RI- Schemas im Maschinenraum.
Menge: 1,000 St

#### Bereich 01.02 Einweisung / Prüfungen / zus. Unterlagen

**01.02.10 Einweisung und Training**
Einweisung vor der VOB-Abnahme

Der Bieter hat hier die Einweisung des Nutzers vor einer VOB-Abnahme zu allen in Leistungsverzeichnis enthaltenen Anlagen anzubieten.
Die Einweisung erfolgt vor Ort anhand der Revisionsunterlagen.

Vorgabe zur Einweisung
Angaben im Einweisungsprotokoll:
- Projektname
- Gebäude/Bauteil
- Gewerk/Leistung
- Firma
- Einweisender
- Datum
- Zeitangabe
- Teilnehmer

Inhalt der Einweisung:
a) Allgemein
- Örtliche Lage der diversen Anlagenteile
- Erläuterung Anlagenschema
- Beschilderung, Kennzeichnung der Feldgeräte
- Hinweise zu Sicherheitsvorschriften/ Unfallverhütungsvorschriften

b) Anlagenaufbau/Grundlagen des Betreibens
- Erläuterung Anlagenaufbau, wichtige Komponenten und Abhängigkeit zu Drittgewerken
- Erläuterung zu Wartungsarbeiten, -intervallen und Inspektionen
- Hinweis auf zu führende Betriebsbücher
- Erläuterung zu notwendigen Hygienemaßnahmen
- Erläuterung zu Einstellwerten/Füllmengen/ Betriebsstoffe
- Hinweis zu Service und Notfallnummern/Adressen

c) Sicherheitstechnische Funktionen
- Hinweise und Erläuterung zu wichtigen Überwachungs und Sicherheitseinrichtungen
- Einweisung in die Wiederinbetriebnahme nach Störbeseitigung
- Einweisung in die Beseitigung/Quittierung einer Störung (Fehlersuchtabelle/Störbeseitigungsmatrix)

d) Bedienung und Betrieb der Anlagen
- Erläuterung der möglichen Anlagenzustände (z. B. Sommer-/Winterbetrieb, Teillast/Volllast)
- Einweisung in die Außerbetriebnahme der Anlagen
- Einweisung in die Inbetriebnahme der Anlagen
- Einweisung in die Auswertung einer angezeigten Störung (Was ist zu tun/Wichtige Grundregeln)

Über die Einweisung der Nutzer erstellt der Bieter jeweils ein Einweisungsprotokoll mit folgenden Inhalten:
Einweisungen und Schulungen unterliegen folgenden Schwerpunkten:
- Kältemaschinen
- Gaskühler
- Umluftkühlgeräte
- Zentrale Komponenten
während der normalen Arbeitszeit, einschl. Erstellen eines Übergabe- und Einweisungsprotokolls mit Angaben der durchgeführten Arbeiten mit den beteiligten Nebengewerken

Nach der Einweisung hat der AN mit dem technischen Personal ein Training der wichtigsten Notfallmaßnahmen durchzuführen Zeitaufwand für das technische Training mit Einweisung ca. 1 Tag.

Die Protokolle zu den Einweisungen sind dem AG innerhalb von 8 Werktagen nach den Einweisungen zu übergeben.
Menge: 1,000 St

**01.02.20 Druckfestigkeitsprüfung**
Druckfestigkeitsprüfung der in diesem LV beschriebenen Kälteanlagen gemäß DIN EN 378.

Die Prüfung darf ausschließlich von einer befähigten Person durchgeführt werden. Es ist ein Protokoll anzufertigen und in der Dokumentation abzulegen.

Prüfdruck: 1,10-fach x PS
Prüfmedium: Stickstoff 5.2
Menge: 1,000 St

**01.02.30 Prüfung gem. Betriebssicherheitsverordnung (BetrSichV)**
Der Auftragnehmer hat die in diesem LV aufgeführten Kälteanlagen vor der erstmaligen Verwendung von einer zur Prüfung befähigten Person prüfen zu lassen. Die Prüfung ist mit dem Ziel durchzuführen, den sicheren Betrieb der Druckanlage bis zur nächsten Prüfung zu gewährleisten. Bei der Prüfung sind die sicherheitsrelevanten Aufstellungs- und Umgebungsbedingungen sowie der Aufstellungsraum einzubeziehen.

Die Prüfung umfasst Folgendes:
1. die Kontrolle der vorschriftsmäßigen Montage oder Installation und der sicheren Funktion dieser Arbeitsmittel,
2. die rechtzeitige Feststellung von Schäden,
3. die Feststellung, ob die getroffenen sicherheitstechnischen Maßnahmen wirksam sind.

Prüfinhalte, die im Rahmen eines Konformitätsbewertungsverfahrens geprüft und dokumentiert wurden, müssen nicht erneut geprüft werden. Die Prüfung muss vor jeder Inbetriebnahme nach einer Montage stattfinden.
Menge: 1,000 St

**01.02.40 Dokumentation DGNB**
*** Pauschalposition
Der AN hat die Anforderungen gemäß ZTV DGNB Zertifizierung für die von seinem Leistungsbild betroffenen Elemente einzuhalten:
- Minimierung der Luftverschmutzung während des Bauprozesses
- Bilanz Bauabfälle
- Emissionsarme Bauprodukte
- Inhaltsstoffe in Bauprodukten

Die Einhaltung der Anforderungen ist zu dokumentieren.

Für diese Dokumentation ist die Datei DGNB Anlage 2 (Anlage zum LV) auszufüllen und einschl. Zugehöriger Produktdatenblätter, Sicherheitsdatenblätter und Herstellerklärungen beim DGNB Auditor spätestens 2 Wochen vor Ausführungsbeginn einzureichen.
Menge: 1,000 psch

**01.02.50 Zusammenstellung wartungsbedürftiger Bauteile und**
*** Pauschalposition
Aus den beschriebenen Leistungsbereichen sind In Tabellenform mit folgenden Angaben zusammenzustellen:

- Lage, Standort
- Beschreibung Bauteil, Anlage
- Anzahl
- Beschreibung Wartung
- Grundlagen der Wartung
- Anzahl und Zeiträume der Wartungsintervalle
- Prüffristen
- Einzubindende Fachleute, Sachverständige, Behörden usw.

Übergabe der Tabelle in Papierform 2-fach, die Tabelle ist auch digital, MS excel kompatibel zu erstellen und zu übergeben, Form gem. Dokumentationsrichtlinie des AG

Siehe auch Hinweis zur Projektplattform Dalux, digitale Einstellung von Unterlagen.

Dem AG ist ein Wartungsangebot gem. der Zusammenstellung wartungsbedürftiger Bauteile und Anlagen zu unterbreiten, siehe hierzu auch §13 (4) VOB/B.
Mit der Bitte um Beachtung der in der Anlage befindlichen Dokumente:

Angebotsaufforderung_Wart_Insp_Inst.docx
Wartung_2018_Vertrag_E.docx
Wartung_2018_ErgVM_Stoerung_E
Menge: 1,000 psch

#### Bereich 01.03 Baustelleneinrichtung

**01.03.10 Einrichten, Räumen, Vorhalten**
*** Pauschalposition
Einrichten und Räumen der Baustelle, Vorhalten der Baustelleneinrichtung. Für sämtliche in der Leistungsbeschreibung aufgeführten Leistungen.

Gerüste sind komplett beim AN enthalten. Der bei den Arbeiten des AN anfallende Schutt (Bauschutt, Verpackungsmaterial und sonstige Abfälle) ist in Schutzbehältern des AN zu sammeln. Der Schutt wird Eigentum des AN und ist zu beseitigen. Lagerflächen im Freien werden vom AG unentgeltlich zur Verfügung gestellt. Anschlussmöglichkeit für Strom und Wasser ist auf der Baustelle vorhanden. Die Kosten für den Verbrauch trägt der AG.

Fabrikat '.........'

Typ '.........'
Menge: 1,000 psch

**01.03.20 Gerüst auf- und abbauen**
Auf- und Abbau eines fahrbaren, den Sicherheitsbestimmungen entsprechenden Gerüstes, mit Arbeitsbühne über 2,0 m des Geländes oder Fussbodens.

Aufstellungsorte: Technikzentralen, Betriebsräume, Zellenbereiche, Gebäude Raumhöhe: bis 4,5 m

Fabrikat '.........'

Typ '.........'
Menge: 1,000 St

**01.03.30 Gerüstvorhaltung**
Vorhalten eines fahrbaren, den Sicherheitsbestimmungen entsprechenden Gerüstes, mit Arbeitsbühne über 2,0 m des Geländes oder Fussbodens. Für den Zeitraum von einem Monat für Rohrmontagen, Endmontagen, Einregulierungsarbeiten sowie Abnahme der kältetechnischen Anlagen.

Aufstellungsorte: Technikzentralen, Betriebsräume, Zellenbereiche, Gebäude Raumhöhe: bis 4,5 m

Fabrikat '.........'

Typ '.........'
Menge: 1,000 St

#### Bereich 01.04 Stundenlohnarbeiten

*Hinweis: Stundenlohnarbeiten*
Stundenlohnarbeiten
Für evtl. anfallende unvorhergesehene Stundenlohnarbeiten, die nur auf Anordnung der Bauleitung geleistet werden dürfen und von dieser bescheinigt sein müssen, sind Stundenlohnverrechnungssätze anzubieten.

Die Stundenlohnarbeiten sind nur mit täglichem Nachweis von Lohnstunden und Materialverbrauch auszuführen, wenn bestimmte Leistungen im Rahmen der vorstehend angebotenen Einheitspreise nicht durchführbar sind.

Die Verrechnungssätze gelten unabhängig von der Anzahl der tatsächlich geleistenen Stunden und beinhalten sämtliche Aufwendungen wie Lohn- und Gehaltskosten, Lohn- und Gehaltsnebenkosten, Zuschläge, lohngebundene und lohnabhängige Kosten, sonstige Sozialkosten, Gemeinkosten, Wagnis und Gewinn.

**01.04.10 Helfer/-in Stundenlohnarbeiten**
Helfer/-in Stundenlohnarbeiten inkl. sämtlicher Kosten/Zuschläge

Stundenlohnarbeiten durch Helfer/-in auf Anordnung des AG ausführen,der Verrechnungssatz für die jeweilige Arbeitskraft umfasst sämtliche Aufwendungen wie Lohn- und Gehaltskosten, Lohn- und Gehaltsnebenkosten, Zuschläge, lohngebundene und lohnabhängige Kosten, sonstige Sozialkosten, Gemeinkosten, Wagnis und Gewinn.
Menge: 5,000 h

**01.04.20 Monteur/-in Stundenlohnarbeiten**
Monteur/-in Stundenlohnarbeiten inkl. sämtlicher Kosten/Zuschläge

Stundenlohnarbeiten durch Monteur/-in auf Anordnung des AG ausführen, der Verrechnungssatz für die jeweilige Arbeitskraft umfasst sämtliche Aufwendungen wie Lohn- und Gehaltskosten, Lohn- und Gehaltsnebenkosten, Zuschläge, lohngebundene und lohnabhängige Kosten, sonstige Sozialkosten, Gemeinkosten, Wagnis und Gewinn.
Menge: 5,000 h

**01.04.30 Obermonteur/-in / Meister Stundenlohnarbeiten**
Obermonteur/-in Stundenlohnarbeiten inkl. sämtlicher Kosten/Zuschläge

Stundenlohnarbeiten durch Obermonteur/-in auf Anordnung des AG ausführen, der Verrechnungssatz für die jeweilige Arbeitskraft umfasst sämtliche Aufwendungen wie Lohn- und Gehaltskosten, Lohn- und Gehaltsnebenkosten, Zuschläge, lohngebundene und lohnabhängige Kosten, sonstige Sozialkosten, Gemeinkosten, Wagnis und Gewinn.
Menge: 5,000 h
